# Metallbauarbeiten - Türen
Angebotsaufforderung (GAEB 90, DA83)
Vergabenummer: FIW-B-30023926
Währung: EUR
Auftraggeber: Brandenburgischer Landesbetrieb

## Zusätzlicher Text
0. Vorbemerkungen

Angaben zur Baustelle

Das Gebäude 23 ist Teil des Flugplatzes Holzdorf Die von der Bundeswehr
genutzte Liegenschaft befindet sich im Eigentum der Bundesanstalt für
Immobilien-aufgaben (BImA).

Die Durchführung der Maßnahme unterliegt den spezifischen
Sicherheitsanforderungen der Bundeswehr. Die Zufahrtsregelung und
Einweisung des Firmenpersonals werden durch den zuständigen
Dienststellenleiter veranlasst.

Der Aufenthalt in der Anlage außerhalb der täglichen Arbeitszeit ist
untersagt.

Ausnahmen sind beim Dienststellenleiter zu beantragen.

Bei der Beschäftigung von Arbeitskräften auf der Baustelle gelten
folgende Einschränkungen: Es dürfen nur Arbeitskräfte eingesetzt werden,
die Staatsangehörige von NATO- und EU-Staaten sind! Für ausländische
Arbeitskräfte ist eine gültige Arbeitserlaubnis und
Aufenthaltsgenehmigung vorzulegen.
Der Zutritt zur Liegenschaft erfolgt im Pass-Wechsel - Verfahren.

Der AN hat die Ausweise für alle Beschäftigten rechtzeitig (mindestens 2
Wochen vor Baubeginn) beim AG oder einer vom AG benannten Stelle zu
beantragen.
Den Anträgen ist eine Liste mit Zunamen, Vornamen und Geburtstagen sowie
Wohnsitzen und Personalausweis- nummern beizufügen.
Für die Kraftfahrzeuge des AN sind zusätzlich das polizeiliche
Kennzeichen und der Fahrzeugtyp anzugeben. Privatfahrzeuge der
Mitarbeiter des AN erhalten nur in Ausnahmefällen Zufahrtsgenehmigung
auf das Gelände.

Eine Haftung für eventuell auftretende Schäden oder Verluste wird
ausgeschlossen.

Nicht mehr benötigte Ausweise sind unverzüglich an die Ausgabestelle
zurückzugeben.
Dort ist auch der Verlust eines Ausweises unverzüglich anzuzeigen.

Der Ansprechpartner in der Liegenschaft wird in der Bauanlaufberatung
bekanntgegeben.

Wartezeiten beim Zugang bzw. Verlassen der Liegenschaft sind
einzukalkulieren und werden nicht gesondert vergütet.

Den Anweisungen des Sicherheitspersonals ist zwingend Folge zu leisten.
Es sind ausschließlich die zugewiesenen Eingänge und Zufahrten zu
benutzen.

Das Gebäude ist ca. 300m von der Einfahrt (Wachgebäude) entfernt.

Das Gebäude 23 wurde als freistehender Baukörper, als Typenbau in
Stahlbeton Fertigteilbauweise errichtet.

Es besteht aus 5 oberirdischen Geschossen und ist unterkellert.

Das Gebäude wurde für die militärische Büro- und Verwaltungsarbeit
erbaut.

Allgemeine Gebäudedaten
Länge: ~ 86,00m
Breite: ~ 11,70m
Traufhöhe: ~ 13 m

## Zusätzlicher Text
Wenn nicht explizit anders beschrieben, beinhalten alle Positionen, das
Liefern und Einbauen incl. aller notwendigen Nebenarbeiten, Hilfsstoffe,
Verbrauchsmaterialien und Baubehelfe.

Das Gebäude verfügt über keinen Fahrstuhl.

Die Aufgliederung der Positionen auf die Geschosse dient nur der
einfacheren Mengenerfassung eine Verschiebung der Mengen ist möglich.

In die Einheitspreise sind folgende Leistungen und erhöhte Aufwände
einzukalkulieren:

Kosten des AN für die organisatorische Ausführung der unten
beschriebenen Positionen durch Fachbauleiter.

Die Position umfasst alle über die Bauzeit anfallenden Bauleiter,
Büroarbeiten Fahrkosten und sonstige Bereitstellungen.

Auf der Baustelle hat immer mindestens ein deutsch sprechender AN
anwesend zu sein, der auch als Ansprechpartner  für die Bauleitung und
AG fungieren kann.

Ein Schadenersatz aus Verlängerung der Bauzeit für zusätzliche
Allgemeinkosten aus Büro, Fahrten, Bauleitertätigkeit ist
ausgeschlossen. Die Leistungen werden ausschließlich über diese Position
vergütet und sind entsprechend zu kalkulieren.

Dazu zählen insbesondere:
- Koordination des Baustellenzuganges für die eigenen Arbeitnehmer
- Ausfüllen und Einreichen aller für den Standort notwenigen
Erlaubnisse, Meldungen usw.
- Sicherstellung telefonische Erreichbarkeit Bauleiter,
- Teilnahme an Besprechungen und Absprachen,
- Teilnahme an der wöchentlichen Bauberatung,
- Teilnahme an Abnahmen,
- Erstellung erforderlicher Dokumentationen und Aufmaße,
- Reise und Fahrtkosten,
- Druck- und Plottkosten usw.

## Metallbauarbeiten - Türen
Datum: 26.02.26

### Abschnitt 01 ALLGEMEINE POSITIONEN

#### Titel 01.01 auftragnehmerinterne Gemeinkosten

**01.01.0010 Allgemeine eigene Baustelleneinrichtung**
- Sanitärräume sind im EG vorhanden.
- Ein Fassadengerüst im Bereich der giebelseitigen
Türen ist vorhanden.

- Alle darüber hinaus notwendigen
Baustelleneinrichtungen, soweit nicht gesondert
genannt, sind vom AN in dieser Pos. anzubieten oder in
die Einzelpositionen einzukalkulieren.

Dies betrifft unter anderem:

- Baustelle Einrichten und Räumen,
- Bereitstellen, Auf- und Abbauen von Arbeitsgerüsten
bis 4,0 m Arbeitshöhe, soweit diese nur für die eigene
Leistung notwendig sind.
- Bereitstellung von Arbeitsgeräten zum Entladen und
Umschlag notwendiger Baumaterialien des AN auf der
Baustelle,
- Bereitstellung von Material- und Magazincontainern
zur Lagerung eigener Baustoffe und Geräte,
- Bereitstellung von Bürocontainern für die eigene
Bauleitung (Aufstellung in Absprache AG),
- Beistellen von Containern zum Sammeln und Entsorgen
von Bauschutt und sonstigen Abfällen,
- notwendige Beleuchtung der Baustelle für eigene
Arbeiten,
- Schutzgerüste und Absturzsicherungen im Gebäude, so
sie nicht unten gesondert aufgeführt wurden.
- Mobilkrane, Hebezeuge, Bagger, Maurerbühnen und
Betonpumpen für Arbeiten, die nicht mit dem unten
beschriebenen Turmdrehkran ausgeführt werden,

u.s.w.

Incl. Vorhaltung über gesamte Einsatzzeit
Menge: 1,000 PSCH

#### Titel 01.02 Stundenleistungen

*Hinweis*
ZUSÄTZLICHE TECHNISCHE VERTRAGSBEDINGUNGEN
FÜR STUNDENLOHNARBEITEN DIN 18 299

Bei den nachfolgend ausgeschriebenen
Stundenlohnarbeiten handelt es sich grundsätzlich um
Bedarfspositionen. Ein Rechtsanspruch auf Ausführung
besteht nicht.

Stundenlohnarbeiten dürfen nur auf ausdrückliche
Anweisung durch die Bauleitung ausgeführt werden.

Der Nachweis hat durch detaillierte Regieberichte zu
erfolgen. Diese sind spätestens 3 Tage nach erbrachter
Leistung der Bauleitung zur Unterschrift vorzulegen.
Verspätet eingereichte Regieberichte werden nicht
anerkannt.

Stellt sich bei der Rechnungsprüfung oder bei einer
späteren Nachprüfung heraus, dass im Stundenlohn
abgerechnete Leistungen bei der Abrechnung von
Vertragsleistungen berücksichtigt sind, oder zu deren
Nebenleistungen gehören, so werden die Kosten nicht
vergütet, auch wenn die Stundenlohnberichte durch die
örtliche Bauleitung des AG schriftlich anerkannt sind.

Bei Doppelbezahlung besteht ein
Rückerstattungsanspruch. Bei der Vergütung von
Stundenlohnleistungen werden nur die an der Baustelle
zur Leistungserbringung anfallenden Arbeitszeiten
vergütet. Auslagen für Fahrzeiten, Wege- und
Unterkunftgelder sind in die Einheitspreise
einzukalkulieren, sie werden nicht gesondert vergütet.

In die nachfolgend aufgeführten Verrechnungssätze sind
alle Lohnkosten, Lohnnebenkosten, Sozialkosten,
Gemeinkostenanteile und auch der Gewinn
einzukalkulieren.

Zulagen für Überstunden werden nach den gesetzlichen
bzw. tariflichen Bestimmungen nur dann vergütet, wenn
die Erbringung von Überstunden durch den AG verlangt
werden. Werden vom AN ohne Verlangen Überstunden
ausgeführt, erfolgt die Abrechnung nach den angebotenen
Einheitspeisen ohne Zulage.

Für die Ausführung von untergeordneten Leistungen, wie
z. B. Stemm- und Reinigungarbeiten etc. wird nur der
Lohn eines Fachwerkers vergütet, auch wenn vom AN höher
qualifiziertes Personal eingesetzt wird.

Bei Arbeiten im Zuge der normalen Bauarbeiten werden
Aufsichtsstunden nicht vergütet. Die dafür anfallenden
Kosten sind mit den angebotenen Einheitspreisen
abgegolten. Arbeiten Aufsichtsführende selbst mit, so
werden die dafür anfallenden Stunden über die
Positionen abgerechnet, die der Qualifikation der
Arbeiten entsprechen.

Beschäftigt der AN keine Arbeitskräfte in einer der
nachstehenden Lohn- und Berufsgrupen, hat er dies
anzugeben und stattdessen den Einsatz möglichst
gleichwertiger Arbeitskräfte anzubieten.

Kommen Stoffe zur Ausführung, für die kein
Einheitspreis vorhanden ist, so hat der AN die
Einkaufspreise mittels Original-Einkaufsrechnung
nachzuweisen. Auf die nachgewiesenen Einkaufskosten
erhält der AN eine Unternehmerzulage wie angeboten.

Bei der Ausführung von Stundenlohnleistungen werden
Kleingeräte wie z.B. Winkelschleifer, Bohrmaschine,
Bohrhammer ect. sowie Handwerkzeug nicht gesondert
vergütet, es sei denn sie sind als eigene Position
ausgeschrieben. Diese Leistungen sind mit den
angebotenen Stundenlohnsätzen abgegegolten. Zu
Kleingeräten gehören alle Geräte, welche mit 220 V
Wechselstrom betrieben werden.

**01.02.0010 Stundensatz Vorarbeiter AN**
Stundensatz für  Vorarbeiter des Auftragnehmers für
zusätzliche Tätigkeiten auf Anweisung der Bauleitung
des Auftraggebers
- incl. aller Nebenkosten
Menge: 1,000 h

**01.02.0020 Stundensatz Facharbeiter**
Stundensatz für  Facharbeiter  für zusätzliche
Tätigkeiten auf Anweisung der Bauleitung des
Auftraggebers
- incl. aller Nebenkosten
Menge: 1,000 h

#### Titel 01.03 Vorbereitende Arbeiten

**01.03.0010 Baustellenaufmaß**
Feststellen und prüfen aller für die Werkplanung der
nachfolgend ausgeschriebenen Bauteile notwendige Maße.

Dies betrifft:
- Längen, Höhen, Breiten,

incl. aller Geräte-, Personal- und Fahrtkosten
Menge: 1,000 PSCH

**01.03.0020 Bemusterung**
Anfertigen und Bemustern durch AG von Probestücken:

Bemusterung Farben und Oberflächen
Menge: 1,000 PSCH

**01.03.0030 Dokumentation**
Dokumentation als Bestandsunterlagen, Revisionsplanung
für alle Bauteile,
die Aufstellung erfolgt in Abstimmung mit dem AG
auf der Grundlage des VFF Merkblatts VOB.02:2014-04,
zu den Bestandsunterlagen gehören:
-Bestandspläne als nach der tatsächlichen Ausführung
 berichtigte und ergänzte Werk- und Montagepläne,
-Betriebs-, Bedienungs-, Pflege- und
 Wartungsanweisungen,
-Beschreibungen für die Ersatzteilbeschaffung /
 Ersatzteillisten,
-bauaufsichtliche Zulassungen, Herstellerzulassungen,
-behördliche Prüfbescheinigungen und Werkstattatteste,
 soweit diese gem. Zulassung erforderlich sind,
alle Bestandsunterlagen sind übersichtlich geordnet
und gegliedert, in Ordnern abgeheftet, 2-fach zu
übergeben,
zusätzlich sind die Bestandunterlagen dem 1-fach in
digitaler Form als PDF-Datei auf CD zu übergeben,
die Dokumentationsunterlagen sind dem Auftraggeber
rechtzeitig vor der VOB-Abnahme zu übergeben.
Menge: 1,000 PSCH

**01.03.0040 Inbetriebnahme der Türantriebe**
Inbetriebnahme der Türantriebe
Kosten für die Inbetriebnahme der Türantriebe
Vor der ersten Inbetriebnahme der Türantriebe ist der
ordnungsgemäße Einbau aller Elemente und deren
elektrischer
Anschluss zu überprüfen.
Besondere Sorgfalt ist hierbei auf die Elemente zur
Freischaltung der Verriegelung im Gefahrenfall zu
verwenden.
Der ordnungsgemäße Einbau und die Funktionsfähigkeit
der
Tür muss durch einen Sachkundigen festgestellt werden
Menge: 1,000 PSCH

**01.03.0050 Werkplanung**
Werkstattplanung Metallbauarbeiten

Dem Auftragnehmer wird nach der Auftragserteilung die
Ausführungsplanung des Planers übergeben.

Die weitere technische Bearbeitung, d. h.
 - Erstellen von Konstruktions- und Detailplänen für
alle in der Leistungsbeschreibung aufgeführten Anlagen
- Abstimmung der Details mit dem AG bzw. mit dem
Architekten
  rechtzeitig vor Fertigungsbeginn
  - örtliche Aufmaße
- Vorlage von Original-Muster der Fenster- und
Fassadenprofileist mit dieser Position komplett
anzubieten,
- Erstellen der Statischen Nachweise.

Die mit dem Architekten abgestimmten
Konstruktionspläne, Beschreibungen und Muster sind vor
Fertigungsbeginn bzw. vor Materialbestellung dem AG in
dreifacher Ausfertigung zu liefern.
 Nach Überprüfung auf Übereinstimmung mit der
 Ausführungsplanung durch den AG hat dieser die
genannten
 Unterlagen in einer Ausfertigung mit seinem
Prüfvermerk an den AN zurückzugeben.

Aus den Darstellungen müssen Konstruktion, Maße,
Einbau, Befestigung und Bauanschlüsse der Bauteile
sowie die

Einbaufolge erkennbar sein (DIN 18360, Ziff. 3.1.7).
übergeben
Menge: 1,000 PSCH

### Abschnitt 02 AUSSENTÜREN ALU - GLAS

*Hinweis*
Die nachfolgenden Allgemeine Vorbemerkungen gelten für
alle nachfolgend beschriebenen Türen, wenn in den POS
oder den jeweiligen Ausführungsbeschreibungen nichts
anderes beschrieben ist.

1.  Werkstoffe

Aluminium

Es sind stranggepresste Aluminium-Profile der Legierung
EN AW 6060 und EN AW 6063 in Eloxalqualität nach DIN EN
755 und DIN EN 12020 zu verwenden.

Für anodisierte Aluminium-Bleche in Eloxalqualität ist
die Legierung AlMg 1, halbhart, (EN AW 5005A) zu
verwenden.
Der AN hat sicherzustellen, dass die von ihm
angebotenen und verarbeiteten Aluminiumbauteile von
Lieferanten stammen, die
der A/U/F Initiative, Recycling im Bausektor,
angehören, oder einen gleichwertigen schlüssigen
produktspezifischen Recyclingprozess (PRP) nachweisen
können. Es ist sicherzustellen, dass Produktionsabfälle
und demontierte Elemente (Sanierungsbau) aus Aluminium
dem Verwertungsprozess, für die Herstellung von
Fenster- und Fassadenprofilen, zurückgeführt werden.
In diesem Zusammenhang ist die Veröffentlichung des
Gesamtverbandes der deutschen Aluminiumindustrie e.V.,
Aluminium im Bauwesen, "An die Zukunft denken - mit
Aluminium bauen", Grundlage der v.g. Forderung.
Es muss ein nachweisbarer produktspezifischer
Recyclingprozess für eine Nachhaltigkeitsbewertung (EPD

Environmental Product Declaration) als Grundlage für
Gebäudezertifizierungssysteme (LEED Leadership in
Energy and Environmental Design, DGNB Deutsche
Gesellschaft für nachhaltiges Bauen, BNB
Bewertungssystem nachhaltiges
Bauen) beigebracht werden, um einen optimalen
Ressourceneinsatz zu gewährleisten.

Auf Anforderung des AG hat der AN über die Einhaltung
der v.g. Forderungen projektbezogene Bescheinigungen
des Herstellers bzw. Prüfzeugnisse und Nachweise
vorzulegen.

Stahl

Stahlteile (Anker-, Unterkonstruktionen, geschweißte
Konstruktionen, etc.) sind in feuerverzinkter
Ausführung vorzusehen. Stahlbleche sind verzinkt
auszuführen. Die Nachbesserung von Fehlstellen,
Beschädigungen sowie das Nacharbeiten von etwaigen
Schweißstellen hat entsprechend
DIN EN ISO 1461 zu erfolgen.

Edelstahl

Verankerungselemente und -mittel, die einem
Korrosionsangriff
ausgesetzt und für Wartungen nicht zugänglich sind,
z.B. Befestigungs- und Verankerungskonstruktionen von
vorgehängten Fassaden (Kaltfassaden) sowie alle
Verbindungsteile sind grundsätzlich aus rostfreiem
Edelstahl herzustellen.
Als Verankerungs-, Verbindungs- und
Befestigungselemente dürfen, ohne besonderen
Korrosionsschutznachweis gemäß
DIN 18516-1, nur nichtrostende Stähle bzw. Stähle gemäß
der allgemeine bauaufsichtlichen Zulassung "Z-30.3-6"
vom 05.März 2018 der Informationsstelle Edelstahl
Rostfrei, verwendet werden.
Weiterhin ist sicherzustellen, dass unter Spannung
stehende Bauteile, besonders wenn sie legiert sind, in
uneingeschränkter Festigkeit zu keiner
Spannungskorrosion oder anderweitiger
interkristalliner oder auch anderweitig wirksam
werdender Zersetzung im Alterungsprozess neigen.
Auf Anforderung des AG hat der AN über die Einhaltung
der v. g. Forderungen projektbezogene Bescheinigungen
des Herstellers bzw. Prüfzeugnisse und Nachweise
vorzulegen.

Zusammenbau unterschiedlicher Werkstoffe

Beim Zusammenbau unterschiedlicher Werkstoffe muss
gewährleistet sein, dass keine Kontaktkorrosion und
keine andere ungünstige Beeinflussung entstehen kann.
Es sind Zwischenlagen aus Kunststofffolie oder dgl.
vorzusehen

2. Systembeschreibung und Profilauswahl

Systemneschreibung

Die Angaben der formalen Profilabmessungen (Bautiefen
und Ansichtsbreiten von außen) und der
Konstruktionsmerkmale sind zu berücksichtigen. Bei
Widersprüchen geht die
Leistungsbeschreibung in den jeweiligen Positionen den
Vorbemerkungen vor.

Profilauswahl

Bei wärmegedämmten Profilen sind nur solche zulässig,
bei denen die Innen- und Außenschalen durch
Wärmedämmprofile durchgehend kraft- und formschlüssig
miteinander verbunden sind.
Die Profile müssen die auftretenden Beanspruchungen
gemäß DIN EN 1990 nach DIN EN 1991 inkl. der
zugeordneten nationalen Anhängen sicher abtragen. Die
dabei zwischen Innen- und Außenschalen auftretenden
Schubkräfte müssen vom Verbund zuverlässig übertragen
werden. Die vom System-Hersteller angegebenen wirksamen
Trägheitsmomente (Ix)
sind, unter Berücksichtigung der DIBT Richtlinie für
thermisch getrennte Profile, für die Auswahl zu
berücksichtigen.

Das Prinzip der Wärmedämmung ist für die gesamte
Konstruktion einzuhalten.

Alle Verbundprofile der Fenster- und Türsysteme sind
mindestens als Dreikammersystem (zwei Hohlprofile plus
Verbundzone) auszuführen.

Der Verbund der Profile muss ohne zusätzliche
Abdichtung wasserdicht und wasserbeständig sein. Der
Falzgrund der Profile muss absolut glattflächig
ausgebildet sein (auch die Verbundzone), so dass
anfallende Feuchtigkeit immer in die tiefste,
außenliegende Ebene (Rinne) des Falzes abgeführt
wird, ohne dass hierfür zusätzliche Drainagekanäle
hergestellt werden müssen. Die Belüftung des
Falzgrundes bei Isolierverglasungen muss nach den
Richtlinien der Isolierglas- Hersteller erfolgen

Profilverbindungen

Eckverbinder müssen in ihrem Querschnitt den inneren
Profilkonturen entsprechen. Bei den Gehrungen ist auf
eine einwandfreie Verklebung der Gehrungsfläche zu
achten. Auch an den T-Stößen ist das Einsickern von
Wasser in die Konstruktion - durch entsprechende
Füllstücke mit dauerelastischer Abdichtung - zu
verhindern.Bei wärmegedämmten Profilen muss die
Dämmwirkung auch im Eck- und T-Verbinderbereich voll
erhalten bleiben.

Flügeldichtungen

Die Dichtungen müssen auswechselbar sein. Für Dreh-,
Drehkipp- und Stulp-Fenster ist eine Mitteldichtung
vorgeschrieben.

Entwässerung der Konstruktion

Falze und Profilnuten, in die Niederschlag und
Kondenswasser eindringen können, müssen nach außen
entwässert werden. Sichtbare Entwässerungsschlitze sind
mit Kappen abzudecken (z.B. Entwässerungen,
Dampfdruckausgleichsöffnungen).

 Entwässerung

Gemäß DIN 18055 muss sichergestellt sein, dass in die
Rahmenkonstruktion eingedrungenes Wasser unmittelbar
und kontrolliert abgeführt wird, um Schäden am Fenster
und am Baukörper zu vermeiden.

Die Entwässerungsöffnungen zur Außenseite sollen einen
Mindestquerschnitt von 5x20 mm haben. Der Abstand der
Öffnungen untereinander soll bei diesem
Mindestquerschnitt nicht mehr als 600 mm betragen.

3. Beschläge

Beschläge Türen  /  Fenster  /  Fassaden

Sind nicht systemgebundene Beschlagteile vorgesehen,
müssen diese unter Beachtung der gültigen DIN-Normen
ausgewählt werden.
Die für die jeweilige Öffnungsart einzusetzenden
Beschläge in ihrer Grundausstattung sind unter
Berücksichtigung der Lastannahmen/Gewichte/Größen und
der zu erreichenden Öffnungsweite nach den
Bemessungstabellen des System-Herstellers einzusetzen.
Alle Beschlagteile sind aus
nichtrostenden Materialien herzustellen und müssen
justierbar sein. Inkl. der erforderliche Zusatzteile
wie zusätzliche Verriegelungen, Scherenbefestigungen,
Eigenanschlag und Bänder.

Für die jeweiligen Anforderungen der Türen, sind die
einzusetzenden Türbänder und Beschläge in ihrer
Grundausstattung in den Leistungspositionen
beschrieben.
Die Ausführung und die Anordnung der Türbänder ist
unter Berücksichtigung der Lastannahmen nach den
Bemessungstabellen des System-Herstellers vorzusehen.
Die Stulpbleche der einzusetzenden Schlösser und die
Schließbleche müssen aus Edelstahl bestehen.

Zubehörteile wie Zylinder-Rosetten, Drückerstifte,
Dichtstücke, Befestigungszubehör und
Fußpunktabdichtungen werden in den
folgenden Beschreibungen nicht besonders erwähnt; diese

Zubehörteile sind jedoch in jedem Fall mitzuliefern.

4. Antriebe

Automatische Antriebe für Türen

Das maximal zulässige Flügelgewicht ist abhängig von
der Türflügelbreite (siehe Unterlagen des
Systemgebers).
Unabhängig von Türflügelgewicht und Türflügelbreite ist
bei Verwendung von Drehtürantrieben ein zusätzliches
Türband direkt unter dem oberen Türband anzubringen um
die auftretenden Kräfte abzutragen. Die Verwendung von

verdeckt liegenden Türbändern ist nicht zugelassen

Es sind Türanschlagpuffer einzusetzen die
ein"Überdrehen" der Türflügel verhindern.

Es ist zwingend eine Risikoanalyse zu erstellen. Der
Errichter
der Türanlage ist dazu verpflichtet, eine
Sicherheitsanalyse (Gefahrenanalyse) nach DIN 18650
durchzuführen und zu dokumentieren, eine
Konformitätserklärung auszustellen und
eine CE Kennzeichnung der Tür vorzunehmen und sichtbar
anzubringen.

Sicherheitsanalyse

Im Zuge der Werkstattplanung müssen die erforderlichen
Schutzmaßnahmen bestimmt und festgelegt werden. Die
Analyse muss auf ggf. vorhandene Restrisiken hinweisen
und
ist mit dem Nutzer abzustimmen.

Prüfungen und Abnahmen

Folgende Prüfungen müssen durchgeführt werden und sind
im Zuge der Preisbildung zu berücksichtigen. Die
Leistungen sind durch den AN zu erbringen:

- Abnahmeprüfung vor Erstinbetriebnahme einschl.
Prüfung alle Komponenten und des Funktionsverhaltens,
einschl. Wirkung aller Schutzmaßnahmen,
  - Übergabe Prüfbuch an AG.

5. Verglasung / Ausfachung

Verglasung

Die nachfolgende Beschreibung stellt eine allgemeine
Regelung für die Lieferung und das Einsetzen der
Verglasung in Bauelementen dar.

Die in den Positionsbeschreibungen angegebenen
Abmessungen beziehen sich auf die Außenmaße der
Bauelemente. Die Kosten für die Ermittlung der Glasmaße
sind in die Angebotspreise einzurechnen, eine
gesonderte Vergütung erfolgt hierfür nicht.

Zum Lieferumfang der Verglasungsarbeiten gehören alle
hierfür erforderlichen Dichtungen und deren Einbau,
einschließlich der dicht auszuführenden Eckausbildungen
und Stöße. Weiterhin mitzuliefern sind alle
erforderlichen Dichtstoffe, Glasauflager
und Klotzungsbrücken

Die Dicken der Einzelscheiben sind unter
Berücksichtigung der Scheibengrößen und der
Lastannahmen nach den
Bemessungstabellen des Glas-Herstellers zu ermitteln

Die Verglasungen sind gemäß  den "Glasbemessungs- und
Konstruktionsregeln" nach DIN 18008-1 bis -5 und DIN
18545
"Anforderungen an Glasfalze und Verglasungssysteme"
unter Berücksichtigung der EN 12488 (Verklotzung)
auszuführen.

Die Glaskanten der beschriebenen Gläser sind nach DIN
1249-11, auszuführen.

Ausfachungen

Für die Lieferung und den Einbau von Ausfachungen gilt
sinngemäß die im Abschnitt Verglasung näher
beschriebene Regelung.

Die in der nachfolgenden Beschreibung der Paneele
gemachten Angaben zu den einzusetzenden Werkstoffen und
deren Querschnitt sind formale Mindestanforderungen.
Die in den "ZTV" gemachten Angaben zum Wärmeschutz,
Schallschutz, Brandschutz und zur Angriffs- und
Durchschusshemmung, sowie die für diese Bereiche
geltenden DIN-Normen sind zu berücksichtigen.

Der Dämmkern der Paneele ist in jedem Fall in
druckfester Ausführung und/oder mit einem druckfesten
Einleimer auszuführen. Die anwendungsbezogenen
Anforderungen an die Wärmedämmstoffe und die
entsprechende DIN EN des
Bezeichnungsschlüssels sind gemäß der DIN V 4108-10
auszuwählen. Die Klassifizierung des Brandverhaltens
und die Eingruppierung erfolgt nach der DIN EN 13501,
bei Schäumen ist die Klasse E zu berücksichtigen, bei
Mineralwolle Klasse A1. Kommt als Dämmkern Mineralwolle
zur Ausführung, so ist diese in stehender Faser und mit
zusätzlicher mechanischer
Sicherung gegen Absacken zu verarbeiten.

Die beschriebenen Paneele müssen nach den allgemein
anerkannten Regeln der Technik dampfdiffusionsdicht
ausgebildet sein. Durch konstruktive Maßnahmen muss
verhindert werden, dass eine Durchfeuchtung sowie eine
mechanische Zerstörung des Dämmstoffes eintritt.
Die Oberflächenveredelung der Aluminium-Verbundpaneele
ist, wenn in den Positionsbeschreibungen nicht anders
angegeben gemäß der Beschreibung in den "ZTV"
auszuführen.

6. Einbau der Elemente

Einbau der Elemente

Die Verankerungen der Elemente sind so auszuführen,
dass alle aus horizontaler und vertikaler Richtung
auftretenden Kräfte und Lasten kraftschlüssig und mit
den vorgeschriebenen Sicherheitsreserven auf den
Baukörper übertragen werden.

Bewegungen des Baukörpers und Dehnungen der Elemente
müssen aufgenommen werden, ohne dass hieraus
Belastungen auf die Konstruktion übertragen werden.

Die Montage der Aluminium-Bauelemente muss flucht- und
lotrecht erfolgen.

Die horizontalen Einbauebenen sind nach der Höhe des
jeweiligen Bestandfußbodens auszurichten.

Alle zur Montage erforderlichen Befestigungsmittel sind
in die Einheitspreise mit einzukalkulieren.

Befestigungs- und Verbindungsmittel - wie Schrauben,
Bolzen und Dübel - müssen entsprechend dem jeweiligen
Verwendungszweck und gemäß den Anforderungen ausgewählt

werden. Bei der Auswahl sind die hierfür gültigen
Normen und den allgemein anerkannten Regeln der Technik
zu berücksichtigen und zu befolgen.

Es kommen nur bauaufsichtlich zugelassene Dübel zur
Ausführung. Sämtliche Befestigungsteile, die der
Witterung ausgesetzt sind bzw. in hinterlüfteten
Bereichen liegen, sind aus Edelstahl zu fertigen.

Sämtliche Anschlüsse und Abdichtungen an angrenzende
Bauteile sind in die Einheitspreise einzukalkulieren.
Die Anschlüsse müssen den bauphysikalischen
Anforderungen gerecht werden. Das heißt, Anforderungen
aus Wärmeschutz, Feuchteschutz, Schallschutz und
Fugenbewegung sind zu berücksichtigen.

Abdichtung zum Baukörper

Erforderliche Dichtungsprofile sind aus EPDM
einzusetzen. Sie müssen in Beschaffenheit, Abmessung
und Gestaltung dem vorgesehenen Verwendungszweck
entsprechen. Ihre elastischen Eigenschaften müssen im
vorkommenden Temperaturbereich den Anforderungen
genügen.

Für Versiegelungen sind elastisch bleibende Dichtstoffe
auf Silikon- oder Polysulfidbasis zu verwenden. Die
Versiegelung muss unter Berücksichtigung der
konstruktiven Gegebenheiten innerhalb der vorkommenden
Temperaturbereiche an den anschließenden Bauteilen so
haften, dass sie - unter  Berücksichtigung der
zulässigen Dehnungsbewegungen der Bauteile - nicht von
den Haftflächen abreißt. PVC-Profile dürfen
nicht mit bitumenhaltigen Stoffen in Verbindung kommen.
Bei der Abdichtung von Anschlussfugen mit elastischen
Dichtstoffen sind die DIN 18540 und die
Verarbeitungs-Richtlinien des Herstellers zu befolgen.

Bei Abdichtung der Bauteile zum Baukörper mit
Bauabdichtungsfolien ist die Auswahl nach deren
Eigenschaften, geringe bzw. hohe Dampfdurchlässigkeit,
entsprechend den jeweiligen Anforderungen vorzunehmen.
Wird die Bauabdichtungsfolie verklebt, so müssen die
Klebeflächen frei von Verunreinigungen und Fremdstoffen
sein. Die Angaben des Herstellers sind zu beachten.

Feuchtigkeitsschutz

Bei der Wärmedämmung eines Bauteils ist stets darauf zu
achten, dass die dampfdichten Materialien auf der
warmen Seite und die dampfdurchlässigen auf der kalten
Seite angebracht werden. Baukörperanschlüsse sind
fachgerecht abzudichten.

Die Abdichtung der Fenster-, Tür- und Fassadenelemente
zum Baukörper ist mit Bauabdichtungsfolien bzw.
abgekanteten Blechprofilen einschl. geeigneter
dauerelastischer Versiegelungen inkl. Vorfüller zu
angrenzenden Bauteilen herzustellen.

Lage und Anordnung von Dampfsperren und Folien müssen
wärme- und feuchttechnischen Erfordernissen
entsprechen.

Alle Flächen der Fassade müssen so entkoppelt, gedämmt
und abgedichtet werden, dass an keiner Stelle (Flächen,
Ecken, Randbereiche, Deckenbereiche und Fußpunkte etc.)

unzulässiges Tau- bzw. Kondensatwasser anfällt.

Zur Vermeidung von Tauwasser- und Schimmelpilzbildung
auf raumseitigen Bauteiloberflächen darf die
raumseitige Oberflächentemperatur von 12,6° C gemäß DIN
4108 bezogen auf 20° C Rauminnentemperatur und -5° C
Außentemperatur, bei einer korrespondierenden
Raumluftfeuchte von 50% nicht unterschritten werden

Die Mindestforderungen zur Vermeidung von
Schimmelpilzbildung im Bereich von Wärmebrücken sind
gemäß DIN 4108 einzuhalten.

Soweit die Anschlussausbildungen entsprechend dem
Beiblatt 2 zur DIN 4108 ausgeführt werden, ist kein
gesonderter Nachweis erforderlich.

Für alle abweichenden Konstruktionen müssen die
Mindestanforderungen nachgewiesen werden.

Die bauphysikalischen Einwirkungen durch das Raumklima
und das Außenklima sind zu berücksichtigen. Die
Anschlüsse zum Baukörper müssen den Anforderungen aus
Wärme-, Schall- und Feuchteschutz gerecht werden.

Die Anforderungen an die Anschlussfugenausbildung sind
in DIN 4108-7, DIN 4109 sowie DIN 18355 und DIN 18533
enthalten.

Für nähere Informationen wird der Leitfaden zur Montage
der RAL-Gütegemeinschaften Fenster und Haustüren,
Frankfurt a. M. empfohlen.

Die Anschlussfugenabdichtung vom Baukörper zum Element
zur kalten Außenseite, sowie zur warmen Innenseite, ist

entsprechend der Anforderungen aus dem
Wärmeschutznachweis gemäß Gebäudeenergiegesetz (GEG)
für Bauanschlüsse auszuführen.

Die nachfolgend spezifizierten Folien dienen als
Elementabdichtungen. Folien sind vor Erstellung der
Außenschale anzubringen.

Materialdicke  :  0,75 mm
Folienbreite seitlich  : ca. 250 mm
Folienbreite oben  : ca. 250 mm
Folienbreite unten  : ca. 250 mm

Sollten bedingt durch den Verwendungsort oder Art der
Bauteile ein andere Funktion hinsichtlich der
Beschaffenheit und
Ausführung der Folien gefordert sein, wird dieses
gesondert beschrieben.

7. Verankerungen

Verankerung Fenster  /  Tür

Die Verankerung von Fenster- und Türwänden hat gemäß
DIN 18360 und den örtlichen Gegebenheiten statisch
ausreichend zu erfolgen. Der Leitfaden zur Montage der
RAL-Gütegemeinschaften Fenster und Haustüren, Frankfurt
a. M, Stand 2020-03, Ziffer 3.1.2, Nr. 7, Seite 33 ist
zu berücksichtigen.

8. Oberflächenbehandlung

Das Bauvorhaben wird in die Korrosivitätkategorie "C3"
eingeordnet. Die Metallüberzüge und / oder die
Korrosionsschutzbeschichtungen sind darauf abzustimmen

Die Beschichtung der Aluminium-Profile und/oder -Bleche
muss mit GSB International und/oder QUALICOAT
gütegesicherten Pulver auf Polyesterbasis in einer
Schichtdicke von mindestens
50 µm / bzw. nach Vorgaben des Nasslackherstellers,
erfolgen.
Der ausführende Beschichtungsbetrieb muss Inhaber des
Gütezeichens der GSB International ("Gütegemeinschaft
für die Stückbeschichtung von Bauteilen aus Aluminium",

Franziskanergasse 6, D-73525 Schwäbisch Gmünd) oder des

Gütezeichens der QUALICOAT (Verband für die
Oberflächenveredelung e.V. (VOA) Laufertormauer 6,
90403 Nürnberg) sein.

Farbbestimmung Metallbauarbeiten

Farbton außen  : RAL nach Wahl AG
Farbton innen  : RAL nach Wahl AG

Betätigungen/Handhaben Fenster : Inox (Edelstahl)
Türbänder  : Alu (EV1)
Betätigungen/Handhaben Türen : Inox (Edelstahl)

Der endgültige Farbton wird nach Auftragserteilung
bekannt gegeben. Alle Profile erhalten den gleichen
Farbton.

9. Technische Vorgaben / Bauphysik

Technische Vorgaben und bauphysikalische Anforderungen
Soweit in den Leistungsbeschreibungen für einzelne
Positionen keine anderen Angaben erfolgen, gelten die
nachstehenden Vorgaben:

Anforderungen an die Bauteile

Die entsprechenden Nachweise sind nach Aufforderung
durch den AG diesem in schriftlicher Form vorzulegen.
Der AN hat im Rahmen seiner EG-Konformitätserklärung
die Übereinstimmung seines Produkts mit den jeweiligen
Anforderungen nach DIN EN zu erklären

Die nach genannten Werte beziehen sich auf
Standardelemente und sind einzuhaltende
Mindestanforderungen. Gegebenenfalls
können andere Elementformen / Öffnungsvarianten oder
Profilkombinationen abweichende Klassifizierungen
haben.

Außentüren nach DIN EN  14351-1

Türelement: Ud 1,8 W/(m²K)
Gesamtenergiedurchlässigkeit: g  65 %
Isolierglasabstandshalter: g 0,047 W/(mK) TPS
Paneelwerte nach DIN EN 13164: Up 0,8 W/(m²K)
Abstandshalter: g 0,08 W/(mK)
Luftdurchlässigkeit nach DIN EN 12207 Klassifizierung:
2

Schlagregendichtheit nach DIN EN 12208 Klassifizierung,

Prüfverfahren A:4A

Widerstandsfähigkeit bei Windlast nach DIN EN 12210

Klassifizierung: B2

Bewertetes Schalldämm-Maß Rw: 37 dB
Der Gesamtenergiedurchlassgrad und der
Lichttransmissionsgrad sind objektbezogen über die CE-
 Kennzeichen der Verglasung nachzuweisen

 Lastannahmen

Winddruck auf  Außenbauteile nach DIN EN 1991-1-4 inkl.
der nationalen Anhänge

Angaben für Gebäude mit eckigem Grundriss

Windzone: II
Geländekategorie: II
Gebäudehöhe h: 18 m
Höhe über NHN Holzdorf (Jessen)

*Hinweis*
Die nachfolgenden Spezifikationen gelten für alle
nachfolgend beschriebenen Türen, wenn in den POS oder
den jeweiligen Ausführungsbeschreibungen nichts anderes
beschrieben ist. In den jeweiligen POS wird auf die
Spezifikationen verwiesen.

Durch den Bieter ist eine Profilserie zu wählen, die in
allen Anwendungen optisch identisch ist.

1. Beschläge Allgemein

Schlösser / Bänder / Griffe / Oliven /Griffstangen /
Rosetten etc

Die Oberfläche dieser Beschläge sind vor dem  Einbau zu

bemustern. Zu kalkulieren sind grundsätzlich
Edelstahlbeschläge, in gebürsteter Oberfläche als
Objektbeschlag.
Die angebotenen Beschläge müssen alle einer
Produktfamilie angehören und sind aufeinander
abzustimmen. Dies bedeutet,
dass Türgriffe und Oliven das selbe Erscheinungsbild
besitzen
müssen. Dies gilt auch für Feuerschutz- / Badgarnituren
und sonstige Ausführungen.

Vom AG vorgegeben wird ein einfach abgewinkeltes aus
Rund- oder Ovalrohr bestehendes Drückermodell
vorgegeben.
Türgriffe sind grundsätzlich als Behördenmodell in
zurückgeführter Bauweise anzubieten. Eine Kröpfung bei
Rahmentüren ist obligatorisch.

Knaufe sind als Edelstahlscheibe einzupreisen.

Die Griffe sind durch Griff- und Schlossrosetten im
System zu ergänzen.

Griffstangen sind ebenfalls in Rundrohr anzubieten.

Für Betätigungen mit Zusatzfunktionen (AP DIN EN 179
bzw. 1125) oder Einbruchshemmung gelten o. g.
Bedingungen entsprechend.

Schlösser sind mind. als Objektschlösser der Klasse 4
auszuführen. Bei einbruchhemmenden Elementen ist die
Klasse, je nach Zulassung eigenverantwortlich zu
erhöhen.

2. Beschläge Türen

Beschlag Allgemein

Die Türbeschläge sind in der Grundausstattung in den
nachfolgenden Vorbemerkungen beschrieben, die
Spezifikationen werden in der Leistungsposition
definiert.Wartungsarme Rollentürbänder
 Dreiteilige Aluminium-Rollentürbänder mit einer
Abmessung von 22 x 200 mm, für Flügellasten bis 200 kg.
Es sind je Flügel mind. 3 Bänder anzuordnen.
Ausführung schwellenlos, mit automatischer
Senkdichtung. (Die Dichtung muß nachrüstbar sein und
ist kurz vor der Übergaben des Objektes an den
Türflügel zu befestigen.)

Betätigung  1 . flg .  Türen innen:

Türdrücker Edelstahl gem. Beschläge allgemein
bzw. Türknauf gem. Beschläge allgemein
Stangengriffgarnitur, Edelstahl

Betätigung  1  flg .  Türen außen  ( Drücker ):

Türdrücker Edelstahl innen gem. Beschläge allgemein
bzw. Türknauf außen gem. Beschläge allgemein

Betätigung  2  flg .  Türen Gangflügel innen :

Türdrücker Edelstahl gem. Beschläge allgemein gem.
Beschläge allgemein
Stangengriffgarnitur, Edelstahl.

Betätigung  2  flg Türen Standflügel innen :

Treibriegel-Verschluss mit Drehgriff gemäß "GUV"
Empfehlung" Verdeckt liegender Falztreibriegel
Stangengriffgarnitur, Edelstahl.

Betätigung  2  flg .  Türen Gangflügel außen :

Gerade Griffstange mit Endkappen aus Edelstahl, gem.
Beschläge allgemein bzw. Türknauf gem. Beschläge
allgemein

 Betätigung  2  flg .  Türen Standflügel  außen :

Gerade Griffstange mit Endkappen aus Edelstahl, gem.
Beschläge allgemein

 BT  1  Einfachverriegelung,  1 - flg . ,  Antipanik
- Riegel - Fallen -Schloss

Ausführung mit:
 9 mm Drückernuss
 1-tourig
 Drückerhöhe 1050 mm über OKFF
 mit und ohne Wechsel

Stulp, INOX

Schlossklasse 4
 Riegel und Falle vernickelt

Schließplatten, Falleneinlaufteil
 Vorgerichtet für Profilzylinder
 Schließfunktion

B; D; E (Definition in der Position)
 Zusatzfunktionen

Selbstverriegelnd (nicht Funktion D)

Fallenfeststellung (bei Panikfunktion E) nicht bei
Brand und
 Rauchschutztüren
 Überwachung

BT  2  Einfachverriegelung,  2 - flg . ,  Antipanik -
Riegel - Fallen -Schloss

Ausführung mit:
 9 mm Drückernuss
 1-tourig

Drückerhöhe 1050 mm über OKFF
 mit und ohne Wechsel

Stulp, INOX

Schlossklasse 4
 Riegel und Falle vernickelt

Schließplatten, Falleneinlaufteil
 Vorgerichtet für Profilzylinder
 Schließfunktion

B; D; E (Definition in der Position)
 Zusatzfunktionen

Selbstverriegelnd (nicht Funktion D)

Fallenfeststellung (bei Panikfunktion E) nicht bei
Brand und
 Rauchschutztüren
 Überwachung

E- Öffner
 Riegelschaltkontakt

BT  3  Mehrfachverriegelung,  1 - flg . ,  3 - Riegel
- Fallenschloss

 " InterLock "  mit Antipanikfunktion

Ausführung mit:
  1-tourig
  9 mm Drückernuss

Drückerhöhe 1050 mm über OKFF

Stulp, INOX

Schlossklasse 4
  3 Stück selbstverriegelnde Fallenriegel
 Fallenriegel glanzvernickelt

BT 7.0  Türschließer mit Gleitschiene

Ein Stück oben liegender Gleitschienen-Türschließer
nach DIN EN 1154.

Schließablauf, Endanschlag und Öffnungsdämpfung
hydraulisch kontrolliert und einstellbar, Schließkraft
stufenlos einstellbar.Schließergröße, entsprechend der
Türflügelbreite.
Rastfeststellung

 BT 7.1  Türschließer mit Gleitschiene

für barrierefreie Türen nach DIN 18040 bis Flügelbreite
1.250 mm bei max. 47 Nm Öffnungsmoment
Ein Stück oben liegender Gleitschienen-Türschließer
nach DIN EN 1154. Schließablauf, Endanschlag und
Öffnungsdämpfung hydraulisch kontrolliert und
einstellbar, Schließkraft stufenlos einstellbar.

Schließergröße, entsprechend der Türflügelbreite.
 Rastfeststellung

BT 7.2  Türschließer mit Gleitschienen und
integrierter Schließfolgeregelung

für barrierefreie Türen nach DIN 18040, bis
Flügelbreite 1.250 mm bei max. 47 Nm Öffnungsmoment

Zwei Stück oben liegende Türschließer nach DIN EN 1154,
mit Gleitschienen und integrierter
Schließfolgeregelung.

Schließablauf, Endanschlag und Öffnungsdämpfung
hydraulisch kontrolliert und einstellbar, Schließkraft
stufenlos einstellbar.

Schließergröße, entsprechend der Türflügelbreite und
Verkleidung.

BT 8  Antrieb
 Es sind ausschließlich die im Zulassungsbescheid für
das

Systemelement ausgewiesenen Beschläge einzusetzen.
 Drehflügeltürantrieb für alle Türflügel als
Elektromechanischer Drehflügeltürantrieb, stark
abfallendes Öffnungsmoment bei manueller Begehung.
Zuverlässige Funktion durch
Windlastregelung mit motorischer Schließunterstützung.
 Modulares Antriebssystem mit Upgrade Schnittstelle
auch zur Nachrüstung vorgesehen. Geeignet für die
Verwendung an
allgemeinen Türen und Türen in Flucht- und
Rettungswegen.
Montage Bandgegenseite drückend mit Gleitschiene
(Sturztiefe -30 bis + 30 mm)

Stufenlos einstellbare Schließkraft EN 4-6 nach EN 1154

Standardfunktionen:
 - Öffnungs- und Schließgeschwindigkeit Low Energy bis
27° / s
 - Öffnungswinkel maximal: 110°
 - Türschließermodus mit automatischer Öffnung oder
manueller Begehfunktion
 - Automatikbetrieb mit einstellbarer Push and Go
Funktion

- Windlastregelung (motorische Unterstützung des
Schließens)

- ESM, Energiesparmodus zur Abschaltung der

Sicherheitssensoren IRS-4 bei geschlossener Tür)

- Initial Drive Control (IDC), Fahrkurvenoptimierung
mit Blockiererkennung

- Temperatur Management Programm (TMP) mit
Überlastschutz

- Interne Bedien- und Updateschnittstelle für die
Parameter

 Einstellung und
  Diagnose
- interner Programmschalter mit AUS - AUTOMATIK -
DAUERAUF unbegrenzt - sowie Funktion AUSGANG

- Integrierter Zyklenzähler, LED Statusanzeige und
 Wartungsintervallanzeige
  - Statuskontakt zum direkten Anschluss von
Gebäudeleittechnik

- Betrieb von E-Öffnern und Motorschlössern mit
 Rückmeldekontakt oder ohne Rückmeldekontakt Betrieb
über einstellbare Zeitverzögerung bis 4 s).

- Impulseingang für Gegensprech- und Telefonanlagen 8
bis 24

V DC/AC
  - mechanischer Endschlag einstellbar
  - elektronischer Endschlag einstellbar
  - Montageplatte mit integriertem Kabelkanal

Mit Upgrade zur Erhöhung der Öffnungs- und

Schließgeschwindigkeit Full Energy bis 60° / s)

Ausführung: 2-flügelig

- Verkleidungen OTS, Verkleidung durchgehend über beide
Flügel

Farbe gem. Bemusterung AG in RAL nach Wahl

Sicherheitseinrichtungen:

Laserscanner für alle Flügel nach DIN 18650,
selbstüberwacht,

zur Montage auf dem Türblatt, zur vollflächigen
Absicherung des Drehbereichs für automatische
Drehflügeltürsysteme auf der Bandseite und
Bandgegenseite.

Die Nebenschließkantenabsicherung im Bereich der
Türbänder
 erfolgt aufgrund der durchgeführten Risikobewertung
bauseitig

oder durch den Türenhersteller.
 Impulsgeber

Schlüsseltaster / ID Scanner für Außen, einschl. Stele,

Ellenbogentaster innen,  Taster als AP Installation

Programmschalter, extern, 4-stellig, UP, abschließbar
mit
 Profilhalbzylinder einschl. Montage und Inbetriebnahme
+ SV Abnahme

Die Inbetriebnahme muss durch autorisiertes
Fachpersonal erfolgen, einschl. eine gleichzeitige
Abnahme (gem. Richtlinien für Feststellanlagen des
DIBt), einschl. Erstprüfung direkt nach
 Montage und Prüfbuch

Bauseitige Leistungen, die Elektroverkabelung der Tür
gemäß

Kabelplan des Herstellers inkl. 230V Zuleitung erfolgt
bauseits.

BT 9  Obentürschließer,  feststell,  daueroffen

Obentürschließer als aufliegender Türschließer mit
Daueroffenhaltung, Elektromangnetische Feststellung,
Betriebsspannung 24 V DC, Lieferung und Monatge 2
Unterbrechertaster Unterputz, Rauchschutzschalter mit
integriertem Netzteil, 2 Rauchmelder zur Anordnung an
der Decke beidseitig der Tür, einschl. kompletter
interner Verkabelung des Systems, mit
Schließfolgeregelung, für 2-fl. Türen, einschl.
Inbetriebnahme und Erstprüfung sowie

Prüfbuch.einschl.Systembefestigungszubehör gemäß
Zulassung bzw.

Prüfzeugnis, nach DIN EN 1154

Tür Daueroffen

3. Verglasung / Ausfachung

 Es folgt die Beschreibung der für die Ausführung
geplanten Glastypen. In den Positionsbeschreibungen
wird dann jeweils nur die Kurzbezeichnung des zum
Einsatz kommenden
Glastyps (GT / PF o. ä.) genannt. In Summe muss das
Gesamtelement die bauphysikalischen Forderungen aus den
technischen Vorgaben erfüllen. Sollten hierzu andere
Glaskombinationen als gekennzeichnet verwendet werden
müssen, ist dies einzukalkulieren. Die beschriebenen
Werte sind als Mindestwerte zu verstehen.

 GT  1  Wärmeschutz - 3 - fach - Glas
 für Türen und bodengebundene Verglasungen bei
 Zugangsmöglichkeit des öffentlichen Personenverkehrs

für Türen für Gesamt Schalldämmung 37dB (Rw)

Glasaufbau:
 Glasart außen : VSG
 Glasart mitte : Float
  Glasart innen : VSG
  - mit thermisch verbessertem Randverbund

Technische Daten:

Gesamtenergiedurchlässigkeit g : 50 %
U-Wert Ug  : 0,5 W/m²K
Der angegebene Ug-Wert wurde nach DIN EN 673 berechnet

 GT  2  Wärmeschutz - 3 - fach - Glas, Brandschutz F30

 für Türen und bodengebundene Verglasungen bei
 Zugangsmöglichkeit des öffentlichen Personenverkehrs

für Türen für Gesamt Schalldämmung 37dB (Rw)

Glasaufbau:
 Glasart außen : VSG
 Glasart mitte : Float
  Glasart innen : VSG
  - mit thermisch verbessertem Randverbund
   - mit Brandschutz : F30

Technische Daten:

Gesamtenergiedurchlässigkeit g : 50 %
U-Wert Ug  : 0,7  W/m²K
Der angegebene Ug-Wert wurde nach DIN EN 673 berechnet

 GT  3  VSG Glas
 für Elemente innen ohne Anforderung an Wärmeschutz

Glasaufbau:
Glasart  : VSG

 GT  4  VSG als F 90  Glas
 für Elemente innen ohne Anforderung an Wärmeschutz

Glasaufbau:
Glasart  : VSG
Brandschutz : F90

GT  5  VSG als F 30  Glas

 für Elemente innen ohne Anforderung an Wärmeschutz

Glasaufbau:
 Glasart  : VSG
 Brandschutz : F30

4. Baukörperanschlüsse

Das Bauvorhaben wird in die Korrosivitätkategorie "C3"
eingeordnet. Die Metallüberzüge und / oder die
Korrosionsschutzbeschichtungen sind darauf abzustimmen.
Dies gilt auch für Befestigungswinkel und
Unterkonstruktionen.

 AS  1 Anschluss seitl . (Außentür )

Der Einbau der Elemente erfolgt, in die bestehende
Außenwand.

Dabei handelt es sich um einen DDR Fertigteilbau, den
anschließend mit einem WDVS versehen wurde.

Die Fertigteilplatte besteht aus Stahlbeton tragschale,
Dämmung, Wetterschale insgesamt bis 30cm Stärke.

Das aufgebrachte WDVS hat eine Stärke von 12 -16 cm

Der Einbau der Tür erfolgt in die Stahlbetontragschale.
Die Rahmenprofile der Tür sind mittels geeigneter und
zugelassener Dübel in der Tragschale zu befestigen.

Innen ist die Anschlussfuge zwischen Blendrahmen und
Baukörper mit einer dampfdichten überputzbaren
Dichtungsfolie abzukleben.

Auf der Außenseite ist der Blendrahmen mit einer
dampfoffene Dichtungsfolie bis an die Dämmung
anzudichten.
Die Folie ist bis auf den Baukörper zurückzuführen und
dort zu verkleben.

Bauseits wird anschließend eine Laibungsdämmung
angebracht und das WDVS ergänzt.

AO  1 Anschluss oben . (Außentür )

Der Einbau der Elemente erfolgt, in die bestehende
Außenwand.

Dabei handelt es sich um einen DDR Fertigteilbau, den
anschließend mit einem WDVS versehen wurde.

Die Fertigteilplatte besteht aus Stahlbeton tragschale,
Dämmung, Wetterschale insgesamt bis 30cm Stärke.

Das aufgebrachte WDVS hat eine Stärke von 12 -16 cm

Der Einbau der Tür erfolgt in die Stahlbetontragschale.
Die Rahmenprofile der Tür sind mittels geeigneter und
zugelassener Dübel in der Tragschale zu befestigen.

Innen ist die Anschlussfuge zwischen Blendrahmen und
Baukörper mit einer dampfdichten überputzbaren
Dichtungsfolie abzukleben.

Auf der Außenseite ist der Blendrahmen mit einer
dampfoffene Dichtungsfolie bis an die Dämmung
anzudichten.
Die Folie ist bis auf den Baukörper zurückzuführen und
dort zu verkleben.

Bauseits wird anschließend eine Laibungsdämmung
angebracht und das WDVS ergänzt.

AU  1 Anschluss unten (Außentür)

Die Höhe des Fußbodenaufbaues beträgt ca. 80 mm.
Der Anschluss unten im Bereich der Türen ist mit einer
zum System gehörenden Bodenschwelle und einer
Trennschiene auszustatten.

Der Zwischenraum unterhalb der Basis und des
Rohfußbodens ist allseitig mit Wärmedämmung
auszufüllen.
Auf der Innenseite ist die Basiskonstruktion für den
Anschluss der bauseitigen Fußbodenkonstruktion
vorzurichten. Der Bereich zwischen Fußbodenbelag und
Basiskonstruktion ist mit Wärmedämmung zu verfüllen und
die innere Anschlussfuge an den bauseitigen inneren
Bodenbelag ist mit dauerelastischen Dichtstoffen zu
versiegeln.
 Auf der Außenseite erfolgt die Abdichtung mit einer an
der Basiskonstruktion befestigten Dichtungsfolie, die
bis auf den tragenden Baukörper zurückzuführen und dort
zu verkleben ist.
 Die Anschlussfuge zwischen der Basiskonstruktion und
dem äußeren bauseitigen Bodenbelag ist mit einem
Kompriband zu schließen.
 Die Sockelhöhen sind auf den Aufbau der anschließenden

 Basispunkte abzustimmen.

Stauwasserdichter Anschlussflansch, > 1.000Pa,
werkseitig am Türlement vorgerichtet zur Aufnahme der
Abdichtung des Rohbaus aus PMBC und der
diffusionsoffenen Folie des AN.

 AI  1  Anschluss allseitig Türen innen :

Der Einbau der Elemente erfolgt, nach Putzarbeiten im
Innenbereich. Die Elemente sind stumpf im Baukörper
einzubauen und nach statischen und konstruktiven
Anforderungen auszuführen.
Innen ist die Anschlussfuge zwischen Blendrahmen und
Baukörper mit Dämmstoff hinterfüllen und mit
dauerelastischem

Dichtstoff nach Anforderung des Elementes (Brandschutz
beachten) beidseitig verschließen.

#### Titel 02.01 Außentüren ohne BS Anforderungen

*Hinweis*
Wärmegedämmte Aluminiumtüren (Außenanwendung!)

Wärmegedämmte Aluminiumtür ohne Rauchschutzanforderung
mit CE- Zeichen.
Wahlweise mit Fluchttürsysteme nach DIN EN 179 und DIN
EN 1125.
Wärmegedämmte Dreikammerprofile, Isolierzone mit 30 bis
35 mm breiten glasfaserverstärkten
Polyamid-6.6-Leisten. Bautiefe der Rahmen und Flügel <
80mm, innen und außen flächenbündig, mit
doppelter, verdeckt liegender EPDM - Dichtung für
geräuscharmen Anschlag.
Optisch identisch zu den Türserien zu gewählter
Türserie.

Schlossvarianten: Einfachverriegelung,
Einfachverriegelung mit Zusatzfalle, wahlweise auch
automatisch verriegelnd oder Mehrfachverriegelungen
automatisch verriegelnd.

Bandvarianten: Rollentürbänder in Ausführung: Aluminium
eloxiert, Edelstahl-Optik und in Edelstahl, sowie
3-teilige Aufschraubbänder
Bodenanschlüsse mit wärmegedämmten Schwellen und/oder
automatisch absenkbare Bodendichtungen.

Tür Serie als 1- flgl. und 2- flgl. Türen ausführbar

Technische Anforderungen und systemspezifische
Nachweise
Entsprechend den Systemprüfungen auf Grundlage der
Produktnorm prEN14351-1; 2006-07, Fenster und
Außentüren sind folgende Klassifizierungen gefordert
und müssen nachgewiesen werden:

Dauerfunktion nach DIN EN 12400  Klasse 6
Differenzialklimaverhalten DIN EN 12219  Klasse 2
Bedienkräfte nach DIN EN 12217  Klasse 2
Schlagregendichtheit nach DIN EN 12208  Klasse E900
Luftdurchlässigkeit nach DIN EN 12207  Klasse 4
Mechanische Festigkeit  Klasse 5
Einbruchsschutz:  RC 1 N nach DIN EN 1627

Wärmeschutz nach DIN 10077 bzw. DIN 4108-4
U - Werte nach DIN 10077-2:2003-10, Uf = 1,3 W/m2K

Verglasungs- und Dichtsystem
Verglasung als Trockenverglasung, umlaufend, mit
innerem und äußerem EPDM - Dichtprofilen. Optisch
abgesenkt zur Reduzierung der Dichtungsansicht.
Anschlagdichtungen umlaufend, dreiseitig im
Schwellenbereich 2fach.
Glasfalzentwässerung und Dampfdruckausgleich sind nach
den Angaben des Systemherstellers vorzunehmen.

Verglasung (falls vorgesehen): 3-fach
Wärmeschutzverglasung mit Ug = 0,8 W/m²K, VSG außen

Oberfläche: pulverbeschichtet nach RAL, Farbton nach
Wahl des Bauherrn

Beschläge: Dreiteilige Bänder, Schloss mit
Profilzylinder und Sicherheitsrosette, Drückergarnitur
innen/außen (Edelstahl),

Dichtung: umlaufende Mehrfach-Dichtungssysteme

Schwelle: barrierefrei gemäß DIN 18040, thermisch
getrennt

Füllungselemente Transparente Füllungen, opake
Füllungen, andere feste Füllungen, öffenbare Elemente
Der Einbau von Einfach- und Isolierglas mit
Einbaustärken von 6 - 60 mm ist mit Systembauteilen
gewährleistet. Dies gilt ebenfalls für Paneele. Die
erforderliche Füllungsdicke ist vom AN
eigenverantwortlich zu ermitteln.

Öffnungsarten/Beschläge
Variabel gem. nachstehender Pos.- Beschreibung.
Schlösser und Schließbleche mit Edelstahlstulp 24 x 6
mm, zum Klemmen mit vorgerichteten Nutenstein, ohne
Zusatzfräsung am Rahmenprofil befestigt.
Andere Beschläge sind nicht zugelassen.

Verarbeitung des Systems
Die Verarbeitung des Systems erfolgt nach den jeweils
gültigen Verarbeitungsrichtlinien des Systemherstellers
und den dafür vorgeschriebenen Werkzeugen.

angebotenes System:....................................

**02.01.0010 Außentür 2,2 m x 2,2 m**
ALU Türelement gem. Ausführungsbeschreibung (1)

Außentür
pulverbeschichtet
Farbe RAL gem. Farbkonzept AG

Schlagrichtung: gem. Türliste
Aufteilung:
zweiflügelig mit Stulp
2 x 2  Glasfelder mit Mittelriegel

Glasaufbau: GT 1
Oberfläche: klar

Beschläge: siehe Türliste Edelstahl,

Rohbauöffnung b:  2.200 mm
Rohbauöffnung h:  2.250 mm
Durchgangsmaße für einen Flügel
Durchgangsmaß min b:  1.130 mm
Durchgangsmaß min h:  2.100 mm

Türblatt verglast:  ja., GT 1
Absenkb. Bodendichtung:  nein
Fluchttür:  ja
Brandschutz:  nein
Barrierefrei:  ja
Offenhaltung:  nein
integrierte Schließfolgeregelung  ja
Amokzylinder:  nein
Panikfunktion:  Vollpanik
Profilzylinder:  vorgerichtet, Lieferung PZ
bauseits
Drücker:  Edelstahl

Einbausituation:
 oben:  AO 1
 seitlich:  AS 1
 unten:  AU 1

Funktion: E
Schloss: BT 2
Zusatzfunktion: keine
Betätigung:
  Gangflüge:
  Außen Griffstange INOX, manuelle Tagesentriegelung
  Innen Türdrücker INOX
  Standflügel:
  Außen Griffstange InOX
  Innen Türdrücker  INOX

Türschließer BT 7.2

incl.aller beschriebenen und notwendigen
Bauwerksanschlüsse und Abdichtungen usw.

Einbauort EG

System: ................................
  (vom Bieter einzutragen)

Angeb. Fabrikat: ................................
  (vom Bieter einzutragen)

Prüfzeugnis-Nr.: ................................
  (vom Bieter einzutragen)
Menge: 2,000 Stk

**02.01.0020 Zulage zweifarbige Profile**
Zulage zweifarbige Profile für die oben beschriebenen
Außentüren 2,2m x 2,2m

Innen:  RAL Ton nach Wahl AG - grobe Vorauswahl: grau
/ anthrazit
Außen: RAL Ton nach Wahl AG - grobe Vorauswahl:
Fernblau
Menge: 2,000 Stk

*Hinweis*
Wärmegedämmte Aluminiumtüren  (Außenanwendung!)

Wärmegedämmte Aluminiumtür ohne Rauchschutzanforderung
mit CE- Zeichen.
Wahlweise mit Fluchttürsysteme nach DIN EN 179 und DIN
EN 1125.
Wärmegedämmte Dreikammerprofile, Isolierzone mit 30 bis
35 mm breiten glasfaserverstärkten
Polyamid-6.6-Leisten. Bautiefe der Rahmen und Flügel
<80mm, innen und außen flächenbündig, mit
doppelter, verdeckt liegender EPDM - Dichtung für
geräuscharmen Anschlag.
Optisch identisch zu den Türserien zu gewählter
Türserie.

Schlossvarianten: Einfachverriegelung,
Einfachverriegelung mit Zusatzfalle, wahlweise auch
automatisch verriegelnd oder Mehrfachverriegelungen
automatisch verriegelnd.

Bandvarianten: Rollentürbänder in Ausführung: Aluminium
eloxiert, Edelstahl-Optik und in Edelstahl, sowie
3-teilige Aufschraubbänder
Bodenanschlüsse mit wärmegedämmten Schwellen und/oder
automatisch absenkbare Bodendichtungen.

Tür Serie als 1- flgl. und 2- flgl. Türen ausführbar

Technische Anforderungen und systemspezifische
Nachweise
Entsprechend den Systemprüfungen auf Grundlage der
Produktnorm prEN14351-1; 2006-07, Fenster und
Außentüren sind folgende Klassifizierungen gefordert
und müssen nachgewiesen werden:

Dauerfunktion nach DIN EN 12400  Klasse 6
Differenzialklimaverhalten DIN EN 12219  Klasse 2
Bedienkräfte nach DIN EN 12217  Klasse 2
Schlagregendichtheit nach DIN EN 12208  -
Luftdurchlässigkeit nach DIN EN 12207  Klasse 3
Mechanische Festigkeit  Klasse 5
Einbruchsschutz:  -

Wärmeschutz nach DIN 10077 bzw. DIN 4108-4
U - Werte nach DIN 10077-2:2003-10, Uf = 1,3 W/m2K

Verglasungs- und Dichtsystem
Verglasung als Trockenverglasung, umlaufend, mit
innerem und äußerem EPDM - Dichtprofilen. Optisch
abgesenkt zur Reduzierung der Dichtungsansicht.
Anschlagdichtungen umlaufend, dreiseitig im
Schwellenbereich 2fach.
Glasfalzentwässerung und Dampfdruckausgleich sind nach
den Angaben des Systemherstellers vorzunehmen.

Verglasung (falls vorgesehen): 3-fach
Wärmeschutzverglasung mit Ug = 0,8 W/m²K, VSG außen

Oberfläche: pulverbeschichtet nach RAL, Farbton nach
Wahl des Bauherrn

Beschläge: Dreiteilige Bänder, Schloss mit
Profilzylinder und Sicherheitsrosette, Drückergarnitur
innen/außen (Edelstahl),

Dichtung: umlaufende Mehrfach-Dichtungssysteme

Schwelle: barrierefrei gemäß DIN 18040, thermisch
getrennt

Füllungselemente Transparente Füllungen, opake
Füllungen, andere feste Füllungen, öffenbare Elemente
Der Einbau von Einfach- und Isolierglas mit
Einbaustärken von 6 - 60 mm ist mit Systembauteilen
gewährleistet. Dies gilt ebenfalls für Paneele. Die
erforderliche Füllungsdicke ist vom AN
eigenverantwortlich zu ermitteln.

Öffnungsarten/Beschläge
Variabel gem. nachstehender Pos.- Beschreibung.
Schlösser und Schließbleche mit Edelstahlstulp 24 x 6
mm, zum Klemmen mit vorgerichteten Nutenstein, ohne
Zusatzfräsung am Rahmenprofil befestigt.
Andere Beschläge sind nicht zugelassen.

Verarbeitung des Systems
Die Verarbeitung des Systems erfolgt nach den jeweils
gültigen Verarbeitungsrichtlinien des Systemherstellers
und den dafür vorgeschriebenen Werkzeugen.

angebotenes System:....................................

**02.01.0030 ALU GLAS Element Windfang 3,5 m x 2,60 m**
ALU GLASELEMENT mit Tür
gem. Ausführungsbeschreibung (2)

ALU -Glas - Element - Windfang

pulverbeschichtet
Farbe RAL gem. Farbkonzept AG

Aufteilung:
zweiflügelig mit Stulp
2 x 2  Gasfelder in Tür mit Mittelriegel
3 x Oberlicht festverglast
2 x 2 Seitenteil festverglast

Glasaufbau: GT 1
Oberfläche: klar

Beschläge: siehe Türliste Edelstahl,

Rohbauöffnung b:  3.500 mm
Rohbauöffnung h:  2.600 mm
Durchgangsmaße für einen Flügel
Durchgangsmaß min b:  1.030 mm
Durchgangsmaß min h:  2.100 mm

Türblatt verglast:  ja., GT 1
Absenkb. Bodendichtung:  nein
Fluchttür:  ja
Brandschutz:  nein
Barrierefrei:  ja
Offenhaltung:  nein
integrierte Schließfolgeregelung  ja
Amokzylinder:  nein
Panikfunktion:  Vollpanik
Profilzylinder:  Blindzylinder
Drücker:  Edelstahl

Einbausituation:
  oben:  AO 1
  seitlich: AS 1
  unten:  AU 1

Funktion: ohne
Schloss: ohne
Zusatzfunktion: keine
Betätigung:
Gangflügel Außen und Innen Drücker, INOX

Türschließer BT 7.2

incl.aller beschriebenen und notwendigen
Bauwerksanschlüsse und Abdichtungen usw.

Einbauort EG

System: ................................
  (vom Bieter einzutragen)

Angeb. Fabrikat: ................................
  (vom Bieter einzutragen)

Prüfzeugnis-Nr.: ................................
  (vom Bieter einzutragen)
Menge: 2,000 Stk

**02.01.0040 Durchlaufschutz Klebefolie**
Visuelle Markierung von bodenhohen Verglasungen mit
Folierung als Strichcode nach Angaben Architekt, in
Streifen,
Streifenhöhe bis 30cm, mit einem visuellen Kontrast CM
_ 60 % zum Hintergrund und LRV 50 Punkte (LRV 60
Punkte) quer über die Glasfläche nach DIN EN 17210,
Einzelbreite der

Markierung bis 1.000m, einschl. Zuschnittarbeiten und
Verschnittanteile.

Breite 30 cm
Menge: 11,500 m

#### Titel 02.02 Außentüren mit BS Anforderungen

*Hinweis*
Wärmegedämmte Brandschutzabschlüsse T30 / F30
(Außenanwendung!)

Aluminium-Brandschutztüren mit CE- Zeichen EI2 30-S200
C5 mit Rauchschutzfunktion bzw. EI2 30-Sa C5 ohne
Rauchschutzfunktion, für ein- und zweiflügelige Türen,
einwärts oder auswärts öffnend, mit
Klassifizierungsbericht nach der EN 13501-2
(Klassifizierung) und der EN 16034 (Produktnorm für
Brand und Rauchschutztüren) und Kombination mit der EN
14351-1 (Türen/Fenster im Außenbereich).
Wahlweise kombinierbar mit Ü- Zeichen ausgestatten
Seitenteilen und/oder Oberlichtern  in F30, mit
allgemeiner Bauartgenehmigung Z-19.14-2049 sowie
Fluchttürsysteme nach DIN EN 179 und DIN EN 1125.
Wärmegedämmte Dreikammerprofile, Isolierzone mit 30 bis
35 mm breiten glasfaserverstärkten
Polyamid-6.6-Leisten. Bautiefe der Rahmen und Flügel
<80mm, innen und außen flächenbündig, mit
doppelter, verdeckt liegender EPDM - Dichtung für
geräuscharmen Anschlag.

Optisch identisch zu den Türserien zu gewählter
Türserie.

Schlossvarianten: Einfachverriegelung,
Einfachverriegelung mit Zusatzfalle, wahlweise auch
automatisch verriegelnd oder Mehrfachverriegelungen
automatisch verriegelnd.

Bandvarianten: Rollentürbänder in Ausführung: Aluminium
eloxiert, Edelstahl-Optik und in Edelstahl, sowie
3-teilige Aufschraubbänder
Bodenanschlüsse mit wärmegedämmten Schwellen und/oder
automatisch absenkbare Bodendichtungen.

Tür Serie als 1- flgl. und 2- flgl. Türen ausführbar

Technische Anforderungen und systemspezifische
Nachweise
Entsprechend den Systemprüfungen auf Grundlage der
Produktnorm prEN14351-1; 2006-07, Fenster und
Außentüren sind folgende Klassifizierungen gefordert
und müssen nachgewiesen werden:

Dauerfunktion nach DIN EN 12400  Klasse 6
Differenzialklimaverhalten DIN EN 12219  Klasse 2
Bedienkräfte nach DIN EN 12217  Klasse 2
Schlagregendichtheit nach DIN EN 12208  Klasse E900
Luftdurchlässigkeit nach DIN EN 12207  Klasse 4
Mechanische Festigkeit  Klasse 5
Einbruchsschutz:  RC 1 N nach DIN EN 1627

Wärmeschutz nach DIN 10077 bzw. DIN 4108-4
U - Werte nach DIN 10077-2:2003-10, Uf = 1,3 W/m2K

Verglasungs- und Dichtsystem
Verglasung als Trockenverglasung, umlaufend, mit
innerem und äußerem EPDM - Dichtprofilen. Optisch
abgesenkt zur Reduzierung der Dichtungsansicht.
Anschlagdichtungen umlaufend, dreiseitig im
Schwellenbereich 2fach.
Glasfalzentwässerung und Dampfdruckausgleich sind nach
den Angaben des Systemherstellers vorzunehmen.

Verglasung (falls vorgesehen): 3-fach
Wärmeschutzverglasung mit Ug = 0,8 W/m²K, VSG außen

Oberfläche: pulverbeschichtet nach RAL, Farbton nach
Wahl des Bauherrn

Beschläge: Dreiteilige Bänder, Schloss mit
Profilzylinder und Sicherheitsrosette, Drückergarnitur
innen/außen (Edelstahl),

Dichtung: umlaufende Mehrfach-Dichtungssysteme

Schwelle: barrierefrei gemäß DIN 18040, thermisch
getrennt

Füllungselemente Transparente Füllungen, opake
Füllungen, andere feste Füllungen, öffenbare Elemente
Der Einbau von Einfach- und Isolierglas mit
Einbaustärken von 6 - 60 mm ist mit Systembauteilen
gewährleistet. Dies gilt ebenfalls für Paneele. Die
erforderliche Füllungsdicke ist vom AN
eigenverantwortlich zu ermitteln.

Öffnungsarten/Beschläge
Variabel gem. nachstehender Pos.- Beschreibung.
Schlösser und Schließbleche mit Edelstahlstulp 24 x 6
mm, zum Klemmen mit vorgerichteten Nutenstein, ohne
Zusatzfräsung am Rahmenprofil befestigt.
Andere Beschläge sind nicht zugelassen.

Verarbeitung des Systems
Die Verarbeitung des Systems erfolgt nach den jeweils
gültigen Verarbeitungsrichtlinien des Systemherstellers
und den dafür vorgeschriebenen Werkzeugen.

angebotenes System:....................................

**02.02.0010 Außentür 2,0 m x 2,2 m**
ALU Türelement gem. Ausführungsbeschreibung (3)
Außentür T30

pulverbeschichtet
Farbe RAL gem. Farbkonzept AG

Schlagrichtung: gem. Türliste
Aufteilung:
zweiflügelig mit Stulp
2 x 2  Glasfelder mit Mittelriegel

Glasaufbau: GT 2
Oberfläche: klar

Beschläge: siehe Türliste Edelstahl,

Rohbauöffnung b:  2.000 mm
Rohbauöffnung h:  2.200 mm
Durchgangsmaße für einen Flügel
Durchgangsmaß min b:  1.030 mm
Durchgangsmaß min h:  2.100 mm

Türblatt verglast:  ja., GT 2
Absenkb. Bodendichtung:  nein
Fluchttür:  ja
Brandschutz:  T30
Barrierefrei:  ja
Offenhaltung:  nein
integrierte Schließfolgeregelung  ja
Amokzylinder:  nein
Panikfunktion:  Vollpanik
Profilzylinder:  vorgerichtet, Lieferung
bauseits
Drücker:  Edelstahl

Einbausituation:
 oben:  AO 1
 seitlich:  AS 1
 unten:  AU 1

Funktion: E
Schloss: BT 2
Zusatzfunktion: keine
Profilzylinder vorgerichtet, Lieferung Schließzylinder
bauseits
Betätigung:
Gangflügel Außen Knauf, Innen Drücker, INOX
Sandflügel: Gem. Beschreibung Betätigung

Türschließer: BT 7.2

incl.aller beschriebenen und notwendigen
Bauwerksanschlüsse und Abdichtungen usw.

Einbauort EG - 4. OG

System: ................................
  (vom Bieter einzutragen)

Angeb. Fabrikat: ................................
  (vom Bieter einzutragen)

Prüfzeugnis-Nr.: ................................
  (vom Bieter einzutragen)
Menge: 10,000 Stk

**02.02.0020 Zulage zweifarbige Profile**
Zulage zweifarbige Profile für die oben beschriebenen
Außentüren 2,0m x 2,2m mit BS Anforderungen

Innen:  RAL Ton nach Wahl AG - grobe Vorauswahl: grau
/ anthrazit
Außen: RAL Ton nach Wahl AG - grobe Vorauswahl:
Verkehrsblau od. Himmelblau
Menge: 10,000 Stk

**02.02.0030 Zulage Zulage elektrischer Antrieb Türflügel**
Zulage
Ausführung der oben beschriebenen Außentür
2,0m x 2,2m
im EG als Tür mit elektrischem Antrieb eines Türflügels
für den Betrieb mit Rollstuhlfahrer

Anzubieten ist ein System aus:

E - Antrieb des Flügels mit Montage und Inbetriebnahme
- erforderliche Sicherheitssensoren,
- Türstopper,
- Motorschloss,
- Motorschlosssteuerung und Netzteil für Steuerung.

Antrieb BT 8

Bedienelemente, Elektrisch Installation bis an die Tür
bauseits.
Menge: 1,000 Stk

**02.02.0040 EH-Türwächter für Türklinken**
EH-Türwächter für Türklinken,
Fluchtwegsicherungssystem EH-Türwächter zur Montage
unterhalb des Türdrückers.
Zertifiziert gemäß DIN EN 179 in Verbindung mit
Panikschloss, Schließblech und Drücker.
mit einem Profilhalbzylinder
Ausführung/Lieferumfang:
 Stabile Metallausführung (Zink-Druckguss), in RAL 6029
(grün) lackiert
 Mit verdeckt liegenden Gehäusebefestigungen
(Sabotageschutz)
 Montagefertig mit Zubehör (Schrauben)
 Inkl. PHZ (Länge 30/10 mm)
 Einbau eines schließanlagenfähigen PHZ optional
möglich Länge 27-30/10 mm
 Inkl.9 Volt-Blockbatterie,
 Inkl. lang nachleuchtender Piktogramme für Tür und
Gerät
 Inkl. Signalgeber (95dB/1m)
 Maße: passend zum Tyrprofil

Funktionen:
 Dauerfreigabe-Funktion (mit dem Geräteschlüssel)
 Einzelbegehung der Tür erfolgt mit dem Türschlüssel
über die Wechselfunktion des Panikschlosses
 Alarmrücksetzung (Reset) erfolgt mit dem
Geräteschlüssel

Liefern und an Außentüren montieren incl. aller
Befestigungsmittel

System: ................................
  (vom Bieter einzutragen)

Angeb. Fabrikat: ................................
  (vom Bieter einzutragen)
Menge: 9,000 Stk

**02.02.0050 Anschluss Tür an WDVS Fassade**
Anschluss Tür an WDVS Fassade unter Schwelle

- bestehend aus:

- Blech t = 1,5mm verzinkt zur Abdeckung des
entstehenden Fassadenüberstandes unter der Schwelle mit
der Tür verschraubt
- Abwicklung bis zu 500mm
- bis zu 4 Kantungen in Abwicklung
  + 2 seitliche Aufkantungen zum Anschluss an Fassade

incl. Befestigungsmittel

Einputzen des Profils erfolgt bauseits, Zeitliche
Abstimmung der Arbeitsschritte mit Rohbaulos notwendig!
Menge: 20,000 m

**02.02.0060 Durchlaufschutz Klebefolie**
Visuelle Markierung von bodenhohen Verglasungen mit
Folierung als Strichcode nach Angaben Architekt, in
Streifen,
Streifenhöhe bis 30cm, mit einem visuellen Kontrast CM
_ 60 % zum Hintergrund und LRV 50 Punkte (LRV 60
Punkte) quer über die Glasfläche nach DIN EN 17210,
Einzelbreite der

Markierung bis 1.000m, einschl. Zuschnittarbeiten und
Verschnittanteile.

Breite 30 cm
Menge: 20,000 m

### Abschnitt 03 INNENTÜREN ALU GLAS

#### Titel 03.01 ALU-GLAS- Innentür T30RS

*Hinweis*
Brandschutzabschlüsse T30 / F30

Aluminium-Brandschutz-Türen nach DIN 4102-5 (T30-1 /-2
- FSA) und (T30-1 /-2-RS-FSA) für ein- und
zweiflügelige Türen, einwärts oder auswärts öffnend,
mit allgemeiner Bauartgenehmigung sowie Wände
(Brandschutzverglasungen), nach DIN 4102-13 (F30) mit
allgemeiner Bauartgenehmigung. mit rauchdichter
Ausführung nach DIN 18095 (RS).
Fluchttürsystemen nach DIN EN 179 und DIN EN 1125.
Intelligenter System-Baukasten mit vielfältigen
Gestaltungsmöglichkeiten.
Schlanke Profilansichtsbreiten und hochwertige
Beschlags- und Zubehörteile.
Optisch identisch zu den anderen verwendeten Türserien.

Stoßverbinder mit allgemeiner Bauartgenehmigung
Z-14.4-643.

Es dürfen nur Tür-/Fenstersysteme mit zugelassenen
Stoßverbindern verwendet werden! Wärmegedämmte
Dreikammerprofile, Isolierzone mit 30 bis 35 mm breiten
glasfaserverstärkten Polyamid-6.6-Leisten. Bautiefe der
Rahmen und Flügel <80mm, innen und außen flächenbündig,
mit doppelter, verdeckt liegender EPDM -Dichtung für
geräuscharmen Anschlag. Werkseitiger schubfester
Verbund, zur nachträglichen Pulverbeschichtung und
Eloxierung geeignet.
Vorgerichtet zum nachträglichen Einschieben von
Isolierstreifen für hochwärmegedämmte Brandschutz-Türen
und Verglasungen sowie patentierte U-Wert-Sperre für
beste Uf - Werte.
Die Brandschutz- Türen sind ohne zusätzliche
Brandschutz-Dämmstreifen in den Profilen bei
entsprechender Verglasung baubar. Im Brandfall
aufschäumende Dämmschichtstreifen im Tür- und
Glasfalzbereich integriert.
Vielfältige Verglasungsvarianten, auch als
3-Scheiben-Isolierglas mit einem Ug- Wert von max. 0,5
W/m²K.
Paneelfüllungen wahlweise mit Lichtausschnitt, mit
einem Up- Wert von max. 0,3 W/m²K.
Verglasung von Außen und Montage der Elemente vor einer
Wandfläche möglich. Große Auswahl an Profilen von 51,5
bis 250 mm
Ansichtsbreite, Profil- bzw. Sockelkombinationen von 83
bis 308 mm Ansichtsbreite. Dehnfugenprofile,
Elementkopplung auch mit Paneelen 250mm breit möglich.
Bodenanschlüsse mit wärmegedämmten Schwellen,
barrierefreien oder Flachoval-Schwellen. Wahlweise mit
Auflauf - oder höhenverstellbaren Dichtungen und
automatisch absenkbare Bodendichtungen auch ohne
Schwellen für "durchlaufenden" Boden.
Zahlreiche montagefreundliche Wandanschlussvarianten.
Die Elemente erhalten ein Übereinstimmungskennzeichen
und eine Übereinstimmungsbestätigung
(Werksbescheinigung).

**03.01.0010 Innentür - Alu-Glas- T30 RS**
Innentür  als Alu - Glas Element gem. vorheriger
Beschreibung (4) - T30 RS
Einbauort: Treppenhaus 1 und Treppenhaus 2  im EG -
4.OG

Schlagrichtung: gem. Türliste
Aufteilung:
zweiflügelig mit Stulp
2 x 2 Glasfelder mit Mittelriegel

Glasaufbau: GT 5
Oberfläche: klar

Beschläge: siehe Türliste Edelstahl,

Rohbauöffnung b:  1.600 mm
Rohbauöffnung h:  2.200 mm
Durchgangsmaß min b:  1030 mm
Durchgangsmaß min h:  2.100 mm

Türblatt verglast:  ja., GT 5
Absenkb. Bodendichtung:  ja
Fluchttür:  ja
Brandschutz:  T30 RS
Barrierefrei:  ja
Offenhaltung:  ja - ein Flügel
integrierte Schließfolgeregelung  ja
Amokzylinder:  nein
Panikfunktion:  Vollpanik
Profilzylinder:  Blindzylinder
Drücker:  Edelstahl

Einbausituation:
AI 1
Anschlüsse: seitlich und oben Trockenbauwand F30
unten Bodenbelag (Estrich + Betonwerkstein)

Funktion: E
Schloss: BT 2
Zusatzfunktion: keine
Profilzylinder vorgerichtet, Lieferung Schließzylinder
bauseits
Betätigung:
Gangflügel Außen und Innen Drücker, INOX
Sandflügel: Gem. Beschreibung Betätigung

Türschließer: BT 7.2
Offenhaltung: BT 9

incl. 1. Sachverständigen - Abnahme Offenhaltung

Liefern und fachgerecht montieren incl. aller
Nebenarbeiten

System: ................................
  (vom Bieter einzutragen)

Angeb. Fabrikat: ................................
  (vom Bieter einzutragen)

Prüfzeugnis-Nr.: ................................
  (vom Bieter einzutragen)
Menge: 20,000 St

**03.01.0020 Durchlaufschutz Klebefolie**
Visuelle Markierung von bodenhohen Verglasungen mit
Folierung als Strichcode nach Angaben Architekt, in
Streifen,
Streifenhöhe bis 30cm, mit einem visuellen Kontrast CM
_ 60 % zum Hintergrund und LRV 50 Punkte (LRV 60
Punkte) quer über die Glasfläche nach DIN EN 17210,
Einzelbreite der

Markierung bis 1.000m, einschl. Zuschnittarbeiten und
Verschnittanteile.

Breite 30 cm
Menge: 32,000 m

#### Titel 03.02 ALU-GLAS- Innentür T90RS

*Hinweis*
Brandabschlüsse T90 / F90

Aluminium-Brandschutz-Türen nach DIN 4102-5 (T90-1 /-2
- FSA) und (T90-1 /-2-RS-FSA) für ein- und
zweiflügelige Türen, einwärts oder auswärts öffnend,
mit allgemeiner Bauartgenehmigung Z-6.20-2245, sowie
Wände (Brandschutzverglasungen), nach DIN 4102-13 (F90)
Wahlweise mit rauchdichter Ausführung nach DIN 18095
(RS)
Fluchttürsysteme nach DIN EN 179 und DIN EN 1125.
Multifunktionaler System-Baukasten mit vielfältigen
Gestaltungsmöglichkeiten.
Schlanke Profilansichtsbreiten, hochwertige Beschlags-
und Zubehörteile.
Optisch identisch zu den anden verwendeten Türserien.

Wärmegedämmte Dreikammerprofile, Isolierzone mit 30 bis
35mm breiten glasfaserverstärkten
Polyamid-6.6-Leisten. Bautiefe der Türblendrahmen und
Flügelprofile <80mm, innen und außen
flächenbündig, mit doppelter, verdeckt liegender EPDM -
Dichtung, für geräuscharmen Anschlag.
Werkseitiger schubfester Verbund, zur nachträglichen
Pulverbeschichtung oder Eloxierung geeignet.
Die Lava 77-90 (T90- Brandschutztüren) sind in den
Profilkammern so mit Brandschutz-Dämmstreifen
ausgestattet, dass immer eine freie Beschlagkammer,
auch für die Kabelführung, zu Verfügung steht.
Integrierte Kabelübergänge auch steckbar für 10-polige
Kabel sind möglich. Im Brandfall aufschäumende,
integrierte Dämmschichtstreifen verschließen den Tür-
und Glasfalzbereich gegen Feuer, Hitze und Rauch.
Bodenanschlüsse mit wärmegedämmter, barrierefreier oder
Flachoval-Schwelle. Wahlweise mit Auflauf,
höhenverstellbaren oder auch automatisch absenkbaren
Bodendichtung,
bei Türen ohne RS Anforderung auch ohne Schwelle für
durchlaufenden Boden.
Zahlreiche montagefreundliche Wandanschlussvarianten
wie Fensterrahmenschrauben, Rahmendübel oder Maueranker
mit Standard KS- Dübeln und Schrauben.

**03.02.0010 Innentür - Alu-Glas- T90 RS**
Innentür als Alu - Glas Element gem. vorheriger
Beschreibung (5) - 90 RS
Einbauort: Brandwand in Gebäudemitte EG - 4.OG

Schlagrichtung: gem. Türliste

Oberfläche: pulverbeschichtet RAL nach Wahl AG
Teilung:  2 Glasflächen
Verglasung: GT 4
Oberfläche: klar

Aufteilung:
einflügelig
2  Glasfelder mit Mittelriegel

Beschläge: siehe Türliste Edelstahl,

einflügelige Innentür

Rohbauöffnung b:  1.250 mm
Rohbauöffnung h:  2.250 mm

Durchgangsmaß b:  1.050 mm
Durchgangsmaß h:  2.100 mm

Türblatt verglast: GT 4

Fluchttür:  ja
Brandschutz:  T90 RS
Barrierefrei:  ja
Offenhaltung:  ja - ein Flügel
Amokzylinder:  nein
Panikfunktion:  nein
Profilzylinder:  Blindzylinder
Drücker:  Edelstahl

Einbausituation:  Anschlüsse: KS Massivwand
  unten Bodenbelag (Estrich +
Betonwerkstein)

Funktion: E
Schloss: BT 2
Zusatzfunktion: keine
Profilzylinder vorgerichtet, Lieferung Schließzylinder
bauseits
Betätigung:
Gangflügel Außen und Innen Drücker, INOX

Offenhaltung: BT 9

incl. 1. Sachverständigen - Abnahme Offenhaltung

Liefern und fachgerecht montieren incl. aller
Nebenarbeiten

System: ................................
  (vom Bieter einzutragen)

Angeb. Fabrikat: ................................
  (vom Bieter einzutragen)

Prüfzeugnis-Nr.: ................................
  (vom Bieter einzutragen)
Menge: 5,000 St

**03.02.0020 Durchlaufschutz Klebefolie**
Visuelle Markierung von bodenhohen Verglasungen mit
Folierung als Strichcode nach Angaben Architekt, in
Streifen,
Streifenhöhe bis 30cm, mit einem visuellen Kontrast CM
_ 60 % zum Hintergrund und LRV 50 Punkte (LRV 60
Punkte) quer über die Glasfläche nach DIN EN 17210,
Einzelbreite der

Markierung bis 1.000m, einschl. Zuschnittarbeiten und
Verschnittanteile.

Breite 30 cm
Menge: 32,000 m

#### Titel 03.03 ALU-GLAS- Innentür ds

*Hinweis*
Alu - Glas - Innentür

Aluminium-Türen für ein- und zweiflügelige Türen,
Multifunktionaler System-Baukasten mit vielfältigen
Gestaltungsmöglichkeiten.
Schlanke Profilansichtsbreiten, hochwertige Beschlags-
und Zubehörteile.
Optisch identisch zu den anderen verwendeten Türserien.

Wärmegedämmte Dreikammerprofile, Isolierzone mit 30 bis
35mm breiten glasfaserverstärkten
Polyamid-6.6-Leisten. Bautiefe der Türblendrahmen und
Flügelprofile <80mm, innen und außen
flächenbündig, mit doppelter, verdeckt liegender EPDM -
Dichtung, für geräuscharmen Anschlag.
Werkseitiger schubfester Verbund, zur nachträglichen
Pulverbeschichtung oder Eloxierung geeignet.
.
Zahlreiche montagefreundliche Wandanschlussvarianten
wie Fensterrahmenschrauben, Rahmendübel oder Maueranker
mit Standard KS- Dübeln und Schrauben.

**03.03.0010 Innentür - Alu-Glas**
Innentür als Alu - Glas Element gem. vorheriger
Beschreibung (6)
Einbauort: Gemeinschaftsräume auf Giebelseite
zweiflügelige Innentür

Schlagrichtung: gem. Türliste
Aufteilung:
zweiflügelig
2  Glasfelder - Milchglas

Rohbauöffnung b:  1.600 mm
Rohbauöffnung h:  2.200 mm

Durchgangsmaß min b:  890 mm
Durchgangsmaß min h:  2.100 mm

Türblatt verglast:  GT 3 - Milchglas
Absenkb. Bodendichtung: nein
Fluchttür:  ja
Brandschutz:  ds
Barrierefrei:  ja
Offenhaltung:  nein
Amokzylinder:  nein
Panikfunktion:  nein
Profilzylinder:  vorgerichtet, Blindzylinder
Drücker:  Edelstahl

Einbausituation:

Anschlüsse: AI 1
seitlich: KS Massivwand
unten: Bodenbelag (Estrich + Betonwerkstein)

Funktion: E
Schloss: BT 2
Zusatzfunktion: keine
Betätigung:
Gangflügel Außen und Innen Drücker, INOX
Sandflügel: Gem. Beschreibung Betätigung

Liefern und fachgerecht montieren incl. aller
Nebenarbeiten

System: ................................
  (vom Bieter einzutragen)

Angeb. Fabrikat: ................................
  (vom Bieter einzutragen)

Prüfzeugnis-Nr.: ................................
  (vom Bieter einzutragen)
Menge: 5,000 St

#### Titel 03.04 Türstopper innen

**03.04.0010 Türstopper Wand innen**
Liefern und Einbauen von Türstoppern an Wand,
Bauteil aus Metall mit polierter Oberfläche

Das Bauteil ist vor Einbau zu bemustern.

Liefern und Einbauen incl. aller Nebenarbeiten und
Befestigungsmittel

Angeb. Fabrikat: ................................
  (vom Bieter einzutragen)
Menge: 5,000 St

**03.04.0020 Türstopper Boden innen**
Liefern und Einbauen von Türstoppern auf Boden,
Bauteil aus Metall mit polierter Oberfläche

Das Bauteil ist vor Einbau zu bemustern.

Liefern und Einbauen incl. aller Nebenarbeiten und
Befestigungsmittel

Angeb. Fabrikat: ................................
  (vom Bieter einzutragen)
Menge: 25,000 St

### Abschnitt 04 INNENTÜREN STAHL

#### Titel 04.01 Stahltüren KG

*Hinweis*
Die Anforderungen an die jeweiligen Innentüren ist in
der Türliste zusammengefasst.
Die Anforderungen der Türliste gelten auch wenn die
Einzelposition die Anforderung nicht umfassend
beschreibt.
Türprofile und Maße gem. Detail,
Ziel soll es sein, dass die Profile so schlank wie
möglich sind.
Maßgeblich sind die Informationen der Türliste.

Stahlinnentür als Brandschutz und Rauchschutztür, mit
Türflügel als Drehtür Bänder, Schloss und
Drückergarnitur. Stahlfügel und -rahmen flächenbündig
galvanisch verzinkt, gelb chromatiert.
Eck- und Stoßverbindungen geschweißt und sauber
verschliffen.
Befestigungsgrund: nach Prüfzeugnis (abP)
Anschlüsse: ringsum nach Zulassung
Mech. Beanspruchung: Klasse 3 (S)
Klimaklasse: 1
Schallschutzklasse: 1
Asenkb. Bodendichtung: ja
Korrosivitätskategorie: C3
Schutzdauerklasse: VH

65 mm dicke, doppelwandige, vollflächig verklebte
Verbundkonstruktion aus verzinktem Material mit
planebener Oberfläche.
Stahl-Sicherungsbolzen im Falzbereich gemäß
zulassungstechnischer Anforderung.

Oberfläche:
Grundiert und pulverbeschichtet in Anlehnung an RAL
9002, Grauweiß

Bänder:
Dreiteilig, 1 Federband mit Kugellager, 1
Konstruktionsband mit Kugellager

Wärmedämmung: U = 1,5 W/m² K

Baukörper / Anschlüsse:
Sturzbereich: Stahlbeton, KS Mauerwerk
Seitlich: Stahlbeton,. KS Mauerwerk

2-schalige Umfassungszarge mit unsichtbarer Befestigung
zum Einbau in Mauerwerk / Beton, zur Hintermörtelung.
Spiegel Bandgegenseite: 33 mm
Maulweite: bis 200 mm

Feuerschutz-Rundgriff-Drückergarnitur schwarz,
Kunststoff, Kurzschild, Drücker festdrehbar gelagert,
für Profilzylinder

Systemeckzarge 2,0 mm dick, mit 3-seitiger
EPDM-Dichtung, verzinkt pulvergrundbeschichtet
(grauweiß in Anlehnung an RAL 9002)
bitte Montageart angeben:
Ankermontage / Diagonalmontage

Einsteckschloss mit Wechsel DIN 18250 Klasse 3,
PZ-gelocht, Stulp bündig eingebaut

Türblatt dreiseitig gefälzt, Dickfalz

Blechstärke 1,0 mm

3D-Objektbandgarnituren,
verzinkt, grundiert

Absenkbare Bodendichtung

Obentürschließer mit Hebelarm und Feststellung

**04.01.0010 Innentür Stahltür T30 - RS, einflügelig, Lagerraum**
Stahl-Feuerschutztür T30 RS gem.
Ausführungsbeschreibung 7

1-flügliges, feuerhemmendes, einbaufertiges Element.

Rohbauöffnung (Breite x Höhe): 900 mm x 2.000 mm

Anschlag: gem. Türliste

2-schalige Umfassungszarge mit unsichtbarer Befestigung
zum Einbau in Mauerwerk / Beton, zur Hintermörtelung.
Spiegel Bandgegenseite: 33 mm
Wandbreite: bis 200mm

PVZ vorgerichtet, ohne Panikfunktion

Obentürschließer mit Hebelarm und Feststellung

Fluchttür:  nein
Panikfunktion:  nein
Brandschutz:  T30 RS
Barrierefrei:  nein
Offenhaltung:  nein
integrierte Schließfolgeregelung  nein
Amokzylinder:  nein
Profilzylinder vorgerichtet

Sonderbauteile: siehe Türliste

Drücker/ Knopf:  Drücker

Material Türblatt:  Stahl
Material Zarge:  Stahl

Liefern und fachgerecht montieren incl. aller
Nebenarbeiten

System: ................................
  (vom Bieter einzutragen)

Angeb. Fabrikat: ................................
  (vom Bieter einzutragen)

Prüfzeugnis-Nr.: ................................
  (vom Bieter einzutragen)
Menge: 43,000 St

**04.01.0020 Innentür Stahltür T30 - RS, einflügelig, Flur**
Stahl-Feuerschutztür T30 RS gem.
Ausführungsbeschreibung 7

1-flügliges, feuerhemmendes, einbaufertiges Element.

Rohbauöffnung (Breite x Höhe): 1.200 mm x 2.000 mm

Anschlag: gem. Türliste

2-schalige Umfassungszarge mit unsichtbarer Befestigung
zum Einbau in Mauerwerk / Beton, zur Hintermörtelung.
Spiegel Bandgegenseite: 33 mm
Wandbreite: bis 400mm

Obentürschließer mit Hebelarm und Feststellung

Fluchttür:  ja
Panikfunktion:  ja
Brandschutz:  T30 RS
Barrierefrei:  nein
Offenhaltung:  nein
integrierte Schließfolgeregelung  nein
Amokzylinder:  nein
Profilzylinder vorgerichtet, Blindzylinder

Sonderbauteile: siehe Türliste

Drücker/ Knopf:  Drücker

Material Türblatt:  Stahl
Material Zarge:  Stahl

Liefern und fachgerecht montieren incl. aller
Nebenarbeiten

System: ................................
  (vom Bieter einzutragen)

Angeb. Fabrikat: ................................
  (vom Bieter einzutragen)

Prüfzeugnis-Nr.: ................................
  (vom Bieter einzutragen)
Menge: 2,000 St

**04.01.0030 Innentür Stahltür T30 - RS, zweiflügelig, Flur**
Stahl-Feuerschutztür T30 RS gem.
Ausführungsbeschreibung 6

2-flügliges, feuerhemmendes, einbaufertiges Element.

Rohbauöffnung (Breite x Höhe): 1.700 mm x 2.000 mm

Anschlag: gem. Türliste

2-schalige Umfassungszarge mit unsichtbarer Befestigung
zum Einbau in Mauerwerk / Beton, zur Hintermörtelung.
Spiegel Bandgegenseite: 33 mm
Wandbreite: bis 400mm

Obentürschließer mit Hebelarm und Feststellung

Fluchttür:  ja
Panikfunktion:  ja
Brandschutz:  T30 RS
Barrierefrei:  nein
Offenhaltung:  nein
integrierte Schließfolgeregelung  nein
Amokzylinder:  nein
Profilzylinder vorgerichtet, Blindzylinder

Sonderbauteile: siehe Türliste

Drücker/ Knopf:  Drücker

Material Türblatt:  Stahl
Material Zarge:  Stahl

Liefern und fachgerecht montieren incl. aller
Nebenarbeiten

System: ................................
  (vom Bieter einzutragen)

Angeb. Fabrikat: ................................
  (vom Bieter einzutragen)

Prüfzeugnis-Nr.: ................................
  (vom Bieter einzutragen)
Menge: 2,000 St

USt %: 19,00
